# Leibniz-Zentrum f. Photonik in Infektionsforschung
Angebotsaufforderung (GAEB 90, DA83)
DV-Nummer: 6211_FIP
Währung: EUR
Auftraggeber: Universitätsklinikum Jena, Bachstraße 18, 07740 Jena,

## Tischlerarbeiten/Holz-Innentüren
Datum: 23.01.26

*Hinweis*
Allgemeine Projektbeschreibung

Das Leibniz-Zentrum für Photonik in der
Infektionsforschung (LPI) verfolgt mit Hilfe einer in
Jena
entstehenden nutzeroffenen Translationsinfrastruktur
für Photonik und Optik in der Infektiologie das Ziel,
grundlegend neue Lösungen für die Diagnose,
Überwachung und Therapie von Infektionen zu erforschen
und zu entwickeln und in die Routineanwendung zu
überführen.
Dabei unterteilt sich das Bauvorhaben in folgende
Teilprojekte:
Zentrales Element des LPI, ist der Einsatz völlig
neuer, weltweit einzigartiger photonenbasierter
Methoden zur
Entwicklung innovativer Diagnose- und
Therapieverfahren, welche die Infektionsforschung
nachhaltig
verbessern werden. Hierfür wird eine neue,
nutzeroffene Forschungsinfrastruktur benötigt, die die
räumlichen
und technischen Rahmenbedingungen für die
wissenschaftliche Arbeit schafft.

Die Umbaumaßnahme, TEILPROJEKT B:
FIRST-in-PATIENT-UNIT (FiPU), umfasst den Umbau von
Teilbereichen der Intensivstation des
Universitätsklinikums Jena oder laut PHB . Die FiPU
dient dazu, neu
entwickelte diagnostische Methoden und experimentelle
Therapieverfahren am Patienten zu erforschen und
anzuwenden. Somit wird in einer einzigartigen Weise
das Zusammenspiel von exzellenter Forschung und
innovativer Technik mit modernsten diagnostischen
Methoden der direkten therapeutischen Anwendung am
Patienten ermöglicht.

Patienten, die für Studien in der FiPU in Frage
kommen, werden aus dem regulären ITS-Betrieb des UKJ
durch das Personal der Site-Management-Unit (SMU)
identifiziert. Die ausgewählten Patienten werden in der
FiPU entsprechend weiter versorgt und erhalten somit
Zugang zu experimentellen Therapien und neuen
diagnostischen Verfahren.

Die Ebene 10 der Gebäude C1-C3 und A5 bildet am
Standort den gesamten Intensivmedizinischen Bereich
(ITS). Die Verortung der FiPU soll im Gebäude C1 und
der Station C111 sowie einem Teil der C110
erfolgen.
Benötigt wird ein isolierter Bereich mit insgesamt 10
Intensivpflegebetten, der über eine Schleuse an eine
Intensivstation des UKJ mit einem Präsenzlabor für die
"vor Ort" oder gar bettseitige biophotonische
Diagnostik oder Monitoring infektiöser Patienten
angeschlossen ist.
Dies erlaubt einerseits die klinische Validierung von
lichtbasierten Testsystemen zur Erfassung kritischer
zellulärer Wirtsfunktionen (Immunantwort,
Endothelfunktion/Mikrozirkulation), andererseits aber
auch die
Gabe innovativer
Therapeutika (wie die Gabe
farbstofffunktionalisierter, nanoformulierter
Wirkstoffe zur Wiederherstellung der
Organfunktion) unter Monitoring der Pharmakokinetik
und Organfunktionen mittels biophotonischer
Technologien unter Anwendung von Demonstratoren, die
im Infektionsbereich verbleiben müssen.

Benötigt werden neben Patientenzimmern, in denen die
Patienten, von denen eine Infektionsgefahr
ausgeht, isoliert untergebracht werden können, auch
Räumlichkeiten für die Sicherstellung der Pflege
(Pflegestützpunkt, Arbeitsraum rein/unrein, Pflegebad,
Lager, Teeküche), Aufenthalts- und
Diensträume sowie Ver- und Entsorgungsschleusen für
Patienten, Personal und Güter. Räume für
Diagnostik und wissenschaftliche Experimente müssen
dem Bereich der FiPU ebenfalls zugeordnet werden.
Die FiPU umfasst damit insgesamt 391,50 m² Nutzfläche
in 2 separat Arealen, von denen 53,50 m² aus
vorhandener Nutzung übernommen werden können und
338,00 m² umzubauen sind. Der Umbau umfasst
neben den Nutzflächen auch Eingriffe in die
Technikbereiche der Technikzentrale, Schächten und den
Versorgungswegen.

Vorgesehen ist eine "Kerneinheit" (C 111) mit 6
Einzelzimmern, die gemeinsam mit Pflegestützpunkt,
Arbeits-
und Diensträumen und dem Labor als eine abgegrenzte
und durch Schleusen vom umgebenden
Intensivbereich getrennte Funktionseinheit geplant
ist. Die Einzelzimmer erhalten jeweils vorgelagerte
Schleusen inkl. dem Bereich Arbeitsraumrein, So können
kontagiöse Intensivbehandlungspatienten
(Patienten der Gruppe A2 gemäß RKI-Richtlinie für
Krankenhaushygiene  und Infektionsprävention)
untergebracht werden.
Darüber hinaus gibt es einen zweiten abgegrenzten
Bereich, bestehend aus zwei Doppelzimmern mit
gemeinsamer Schleuse inkl. Bereich "Arbeitsraum-rein"
und vorgelagerten Flur.
Diese bedürfen gemäß RKI-Richtlinie keiner gesonderten
Filterung in der raumlufttechnischen Anlage (sog.
"Kittelpflege", d.h. Kleidungswechsel des
Pflegepersonals in der dem Patientenzimmer
vorgelagerten
Schleuse) und würden in diesen Betten behandelt werden
können.

*Hinweis*
Allgemeine Baustellenordnung (Universitätsklinikum
Jena)

Baumaßnahme:  Errichtung einer First in Patient Unit
(FiPU)

1 Allgemeines
1.1 Lage der Baustelle

Pläne über die Lage und Anbindung der Baustelle an das
öffentliche Verkehrsnetz sind als Anlage beigefügt.

1.2 Anschriften und Rufnummern

Standortleitung/Unfallarzt: Universitätsklinikum Jena,
Am Klinikum 1, in 07747 Jena
  Tel. 03641 9-32 20 50
Bauleitung: SGP3 - Dr. Schotz Gesamtplan GmbH,
Neuwerkstr.. 29 in 99084 Erfurt
  Tel. 0361 3494680

SiGeKo: wird noch bekanntgegeben...............
Tel. ...........
Brandschutzbeauftragte: wird noch bekanntgegeben.
Tel. .............
Krankenhaushygiene der Ansprechpartner.Herr Mitic
Tel. .............
Abfallbeauftragter: wird noch bekanntgegeben  Tel.
.............
Thüringer Landesamt für Verbraucherschutz,TLV
Abteilung Arbeitsschutz
Tennstedter Str. 8/9, 99947 Bad Langensalza
Tel.0361 57 3815-000
Berufsgenossenschaft der Bauwirtschaft - BG BAU,
 Koenbergkstraße 01, 99084 Erfurt,  Tel. 030 -
85781-0
Stadt Jena, Am Anger 15, 07743 Jena,  Tel. 03641
49-0
Finanzamt Jena, Leutragraben 8, 07743 Jena,  Tel.
03641 - 3780
Polizei  Tel. 110
Feuerwehr  Tel. 112

1.3 Koordination und Überwachung der Arbeitssicherheit
und Gesundheitsschutz

Der vom Bauherrn gemäß Verordnung über Sicherheit und
Gesundheitsschutz auf Baustellen (BaustellV)
eingesetzte SiGeKo ist über seine Rechte nach
BaustellV hinaus gegenüber den ausführenden Firmen
sowie
deren Arbeitnehmern weisungsbefugt.

Der Auftragnehmer hat dem SiGeKo vor Beginn der
Arbeiten seine Arbeitsverfahren sowie die vorgesehenen
Sicherheitsmaßnahmen anzugeben. Der SiGeKo legt dabei
die Ausschreibung, den SiGe-Plan und den
Bauablaufplan zu Grunde und prüft die Angaben
daraufhin, ob die Arbeiten wie vorgesehen und ohne
gegenseitige Gefährdung durchgeführt werden können.
Ergibt die Prüfung, dass die Sicherheitsmaßnahmen
unzureichend sind, veranlasst der SiGeKo notwendige
Änderungen der Arbeitsverfahren oder des
Arbeitsablaufs.

Der SiGeKo kontrolliert die Einhaltung dieser
Baustellenordnung, des SiGe-Plans, der
Arbeitsschutzvorschriften und schreitet bei
erkennbaren Gefahrenzuständen ein. Die Auftragnehmer
sind zur
unverzüglichen Mängelbeseitigung verpflichtet. In
Abstimmung mit der Baustellenleitung arbeitet der
SiGeKo
einen Terminplan für Sicherheitsbesprechungen und
Baustellenbegehungen aus. Über diese Aktivitäten führt
er Protokoll.

Die Tätigkeit des SiGeKo befreit den Auftragnehmer
nicht von seiner Abstimmungspflicht mit anderen
Unternehmern. Übernimmt der Unternehmer Aufträge,
deren Durchführung zeitlich und örtlich mit Aufträgen
anderer Unternehmer zusammenfällt, ist er
verpflichtet, sich mit dem für die Baustelle
bestellten SiGeKo des
Auftraggebers abzustimmen, soweit dies zur Vermeidung
einer gegenseitigen Gefährdung erforderlich ist.

Die Verantwortlichkeit des Auftragnehmers für die
Erfüllung der Arbeitsschutzpflichten gegenüber seinen
Beschäftigten bleibt unberührt.

1.4 Bautagebuch

Der Auftragnehmer hat in geeigneter Form den
Personaleinsatz, den Geräteeinsatz, die
Materiallieferungen,
die Arbeitsleistungen und den Arbeitsfortschritt zu
dokumentieren sowie notwendige Angaben nach Richtlinie
411 VHB-Bund zu machen und regelmäßig, spätestens
vierwöchentlich, an den Bauherrn zu berichten.
Bautagesberichte des Auftragnehmers/der
Nachunternehmer sind der örtlichen Bauleitung des
Auftraggebers spätestens wöchentlich vorzulegen.

1.5 Personal

Das Personal des Auftragnehmers muss für die ihm
übertragene Arbeit geeignet sein. Personen, die gegen
Arbeitsschutz- und Unfallverhütungsvorschriften
verstoßen oder den Anweisungen des Bauherrn oder seiner
Beauftragten hierzu nicht Folge leisten, sind
abzuberufen und zu ersetzen. Werden Arbeitnehmer
eingesetzt,
die der deutschen Sprache nicht mächtig sind, muss
ständig eine der deutschen Sprache kundige, fachlich
geeignete Person als Ansprechpartner vor Ort sein, der
sich auch mit ausländischen Arbeitnehmern
entsprechend deren Sprache hinreichend verständigen
kann. Dieses Aufsichtspersonal muss stets auf der
Baustelle zugegen sein.
Für alle ausländischen Beschäftigten sind, falls
erforderlich, eine gültige Arbeitserlaubnis oder ein
Sozialversicherungsausweis der örtlichen
Bauüberwachung vorzulegen und auf der Baustelle
vorzuhalten.

1.6 Arbeitszeiten

Normalarbeitszeit: Mo.-Fr. 7:00  17:00 Uhr, an
Samstagen von 8:00 -17:00 Uhr
Lieferzeiten: innerhalb der Normalarbeitszeit
Arbeiten außerhalb der Normalarbeitszeit sind
grundsätzlich vom AG zu genehmigen.
Sonderregelung für lärm- und erschütterungsintensive
Tätigkeiten
Um störende Auswirkungen von lärm- und
erschütterungsintensiven Arbeiten auf den unmittelbar
angrenzenden Krankenhausbetrieb soweit als möglich zu
mindern, können diese Arbeiten im Zeitfenster
Montag bis Freitag von 17:00 Uhr bis 20:00 Uhr
ausgeführt werden. An Samstagen von 08:00 Uhr -12:30
Uhr
und von 14:00 Uhr  17:00 Uhr.
Da die Arbeiten in unmittelbarer Nachbarschaft zu
hochsensiblen Bereichen des Krankenhausbetriebs
(Operationssäle, Intensivpflege, etc.) stattfinden,
kann es aus krankenhausbetrieblichen Gründen auch
innerhalb der benannten Zeitfenster zu kurzfristig vom
AG angeordneten Unterbrechungen von lärm- und
erschütterungsintensiven Tätigkeiten.
Andere Zeitfenster für lärm- und
erschütterungsintensive Arbeiten sind nur
einzelfallbezogen nach
rechtzeitiger vorheriger Abstimmung mit dem AG und
einzelfallbezogener Freigabe des AG zulässig. Die
Zustimmung des AG ist rechtzeitig, jedoch mind. 5
Arbeitstage vor Aufnahme der Arbeiten durch den AN in
Textform vom AG einzuholen.

1.7 Weitergabe von Arbeiten

Leistungen dürfen nur mit dem Einverständnis des
Bauherrn auf der Grundlage dieser Baustellenordnung
und entsprechend der VOB/B an Nachunternehmer
weitergegeben werden. Der Auftragnehmer hat bei der
Vergabe von Arbeiten an andere Unternehmen seiner
Abstimmungspflicht entsprechend § 8 ArbSchG sowie
§ 6 Abs. 1 UVV "Allgemeine Vorschriften" nachzukommen.

2 Arbeitsstätten
2.1 Baustelleneinrichtung, Baustellenverkehr

Der Auftragnehmer hat seine Baustelleneinrichtung auf
den vom Bauherrn zugewiesenen Flächen
vorzunehmen. Die Nutzung der ihm zugewiesenen Flächen
ist 14 Tage vor Arbeitsaufnahme mit dem
SiGeKo abzustimmen. Er darf die Baustelle nur durch
gekennzeichnete Zugänge betreten und verlassen.
Verkehrsflächen sind besonders gekennzeichnet. Darüber
hinaus werden sie im Baustelleneinrichtungsplan
ausgewiesen.
Die Zu- und Abfahrt zur Baustelle sowie zu den
Containern (Material-, Werkzeug und Sanitärcontainern)
erfolgt von der Erlanger Allee über die Planstraße A
und retour.
Auf der Baustelle gilt grundsätzlich die
Straßenverkehrsordnung. Davon abweichend wird die
Höchstgeschwindigkeit auf 10 km/h festgelegt.
Verkehrsflächen dürfen nicht durch Bau- oder
Montagearbeiten beeinträchtigt werden. Ausnahmen sind
mit dem überwachenden Bauleiter bzw. dem
SiGeKo zu vereinbaren. Rückwärtsfahren ist nur in
Ausnahmefällen erlaubt. Es besteht Einweisungspflicht.
Es ist verboten, Motoren im Standgas laufen zu lassen!
Zufahrtswege für Feuerwehr-, Rettungs-, Polizei- und
sonstige Hilfsfahrzeuge sind freizuhalten.
Das Befahren und Parken des gesamten Klinikums und
Baustellengeländes mit Privatfahrzeugen durch
Mitarbeiter des AN, seiner Nachunternehmer, Besucher,
Lieferanten etc. ist untersagt.
Widerrechtlich geparkte Fahrzeuge werden auf Kosten
des AN entfernt.
Firmenfahrzeuge sind innerhalb des Baustellenbereiches
zu parken bzw. zu be- und entladen.
Vom AG werden Transponder für das Öffnen der Schranken
an der Klinikumszufahrt gegen Unterschrift an
die AN zur Verfügung gestellt. Die Nutzung der
Transponder ist lediglich für die Zufahrt von Firmen-
und
Lieferfahrzeugen zulässig.  Die vollständige und
dokumentierte Rückgabe der Transponder durch den AN an
den AG hat vor Schlussrechnungslegung zu erfolgen

2.2 Unterkünfte und soziale Anlagen

Der Bauherr stellt Flächen mit den erforderlichen Ver-
und Entsorgungsmöglichkeiten für die nach der
Arbeitsstättenverordnung (ArbStättV) erforderlichen
Waschräume, Toiletten und sonstigen Einrichtungen.
Durch den Bauherren werden ausreichend Sanitäranlagen
zur Nutzung durch alle AN errichtet.

Übernachtungsunterkünfte werden auf der Baustelle
nicht gestattet.

2.3 Winterfeste Arbeitsplätze

Leistungen zur Schaffung winterfester Arbeitsplätze,
einschließlich der Räum- und Streuarbeiten in
erforderlichem Umfang übernimmt der Auftragnehmer in
seinem Verantwortungsbereich.
Der Auftragnehmer hat dabei grundsätzlich die
Forderungen des Anhangs der ArbStättV (insbesondere
Abschnitt 5.1) einzuhalten.
Der Auftraggeber übergibt lediglich zu Beginn das zu
Erbringung der Bauleistung geeignete (geräumte)
Grundstück bzw. Baufeld. Der Bauherr übernimmt in der
Folge die Verkehrssicherheitspflicht für bereits
vorhandene Straßen und Wege zum Baugelände, Baustraßen
und -wege sind davon ausgeschlossen.
Sind mehrere Firmen gleichzeitig tätig, erfolgt eine
klare Absprache zur Aufgabenzuweisung,
Kompetenzabgrenzung, Sicherungspflichten durch die
örtliche Bauleitung, die schriftlich festgehalten wird.

2.4 Sanitätsraum

Der Bauherr unterhält in unmittelbarer Nachbarschaft
eine Notaufnahme. Weitere Anforderungen nach der
ArbStättV oder der DGUV-Information "Erste Hilfe im
Betreib" hat der Auftragnehmer zu erfüllen.

2.5 Baustromversorgung, Baustellenbeleuchtung,
Bauwasser
2.5.1 Baustromversorgung, Baustellenbeleuchtung:

Der Auftraggeber beliefert den Auftragnehmer mit
Strom. Der bauseits zur Verfügung gestellte
Baustromanschluss beinhaltet keine Notstromversorgung.

Die Stromversorgung erfolgt entsprechend dem
Baustelleneinrichtungsplan. Der Auftraggeber übernimmt
die
Einrichtung des Anschlusspunkts und der
Hauptverteilung. Ab der Hauptverteilung liegt die
Unterverteilung in
der Verantwortung des Auftragnehmers und ist mit dem
SiGeKo sowie der örtlichen Bauleitung abzustimmen.

Die Weiterberechnung der Stromkosten an die
Unternehmen erfolgt über eine pauschale Umlage in Höhe
von 0,25 % (netto) des jeweiligen
Schlussrechnungsbetrags.

Der Auftragnehmer ist dadurch nicht von seinen
Leistungspflichten befreit. Eigene elektrische Anlagen
und
Betriebsmittel dürfen nur von Speisepunkten versorgt
werden, die mit einer FI-Schutzschaltung ausgerüstet
sind (Baustromverteiler). Alle elektrischen Anlagen
und Betriebsmittel müssen den einschlägigen
VDE-Richtlinien und UVV entsprechen und nachweislich
auf ihren ordnungsgemäßen Zustand geprüft sein.

Der Auftraggeber stellt die Allgemein-, Not- und
Wegebeleuchtung. Für eine ausreichende
Arbeitsplatzbeleuchtung hat der Auftragnehmer selbst
zu sorgen.

2.5.2 Bauwasser:

Bauwasserbereitstellung:
Der Bauherr übernimmt die Bereitstellung des
Bauwassers. Hierzu wird im Rahmen der
Baustelleneinrichtung, durch den vom Bauherrn
beauftragten Unternehmer, eine zentrale
Wasserentnahmestelle (z. B. Standrohr, Wasseranschluss
oder Zapfstelle) eingerichtet und betriebsbereit
zur Verfügung gestellt.

Kosten für Bauwasser:
 Die Kosten für den Bauwasserverbrauch sowie für die
Herstellung, Unterhaltung und den Betrieb der
zentralen Wasserentnahmestelle trägt der Bauherr. Zur
anteiligen Umlage dieser Kosten auf die
ausführenden Unternehmen erfolgt eine pauschale
Weiterberechnung in Höhe von 0,25 % (netto) des
jeweiligen Schlussrechnungsbetrages.

Wasserversorgung der einzelnen Gewerke:
Die Verteilung des Bauwassers von der zentralen
Entnahmestelle zu den jeweiligen Arbeitsplätzen sowie
die
erforderliche Wasserentsorgung (z. B. Abpumpen,
Ableiten oder Sammeln von Abwasser) liegt in der
Verantwortung der jeweiligen Auftragnehmer
(Folgegewerke). Diese haben die notwendige
Wasserzuführung, -verteilung und -entsorgung auf
eigene Kosten und Verantwortung sicherzustellen.

2.6 Funksprechverkehr

Bei Funksprechverkehr sind Gerätezahl und -typ sowie
die verwendete Frequenz der überwachenden
Bauleitung zu melden und ist die Nutzungsberechtigung
hierfür einzuholen. Die Anforderungen des Post- und
Fernmeldewesens sind einzuhalten. Gegebenenfalls ist
Rücksprache mit dem SiGeKo einzuholen, da Nähe
zur Notaufnahme besteht.

Auf mit dem Schild "Handyverbot" gekennzeichnete
Bereiche ist zu achten

2.7 Ordnung, Sauberkeit und Hygiene

Die Auftragnehmer sind verpflichtet, ihren
Arbeitsbereich sowie ihre Tagesunterkünfte und
sanitären Anlagen
in ordentlichem Zustand zu halten.

Verunreinigungen sind unverzüglich zu beseitigen.
Andernfalls vergibt die überwachende Bauleitung den
Auftrag hierfür und legt die Kosten auf die
Verursacher um. Unterkünfte und Sozialanlagen müssen
den
Anforderungen der ArbStättV entsprechend vorgehalten
und betrieben werden.

2.8 Rauchverbot, Verbot von Alkohol und anderen
Rauschmitteln

Es besteht ein generelles Rauchverbot auf der gesamten
Baustelle. Rauchen ist nur in festlegten
Raucherzone erlaubt.

Der Auftragnehmer hat Personen, bei denen der
begründete Verdacht auf Alkohol- und Drogeneinfluss
besteht, unverzüglich von der Baustelle zu entfernen.
Der Bauherr behält sich vor, solchen Personen
Baustellenverbot zu erteilen.

3 Arbeitssicherheit
3.1 Allgemeines

Jeder Auftragnehmer ist dafür verantwortlich, dass
seine auf der Baustelle tätigen Unternehmer-Bauleiter
bzw. Aufsichtführenden, einschließlich seiner
Nachunternehmen, Kenntnis über den SiGe-Plan, diese
Baustellenordnung sowie die einschlägigen
Arbeitsschutz- und Unfallverhütungsvorschriften haben.

Der Auftragnehmer verpflichtet sich, für die von ihm
durchzuführenden Arbeiten Gefährdungs- und
Belastungsanalysen dem SiGeKo vorzulegen und von
diesem genehmigen zu lassen.

Durch den SiGeKo wird eine "Firmenauskunft
Arbeitssicherheit" von den beteiligten Unternehmen und
deren
Nachunternehmen abgefordert

Greifen Arbeitsvorgänge verschiedener Auftragnehmer
ineinander, sind die vorgefundenen Gegebenheiten
zu prüfen. Dies gilt insbesondere für Baugruben und
Gräben, hochgelegene Arbeitsplätze sowie alle
Verkehrswege, Gerüste, für die Stromversorgung und die
Allgemeinbeleuchtung der Baustelle.

Ein Arbeitsablauf oder ein Arbeitsverfahren weist dann
einen Mangel auf, wenn bei einem oder mehreren
Arbeitsschritten Gefahren nicht sicher ausgeschlossen
werden können. Dies ist z. B. der Fall, wenn die für
bestimmte Arbeiten benötigten speziellen Arbeitsmittel
nicht zur Verfügung stehen. Stellt der Auftragnehmer
Mängel fest, sind diese unverzüglich dem SiGeKo zu
melden und es ist auf deren Abstellung hinzuwirken.
Nimmt ein Auftragnehmer trotz erkennbarer Mängel seine
Arbeit auf, ist er zur Mängelbeseitigung
verpflichtet.

Die einschlägigen Arbeitsschutz- und
Unfallverhütungsvorschriften sind auf der Baustelle
vorzuhalten.

Der Auftragnehmer hat der überwachenden Bauleitung und
dem SiGeKo Name und Anschrift seiner
Montageleiter bzw. Aufsichtführenden und die der
Sicherheitsfachkräfte mitzuteilen.

Erlaubnispflichtige Arbeiten sind rechtzeitig bei den
zuständigen Behörden zu beantragen

Dem SiGeKo sind alle Arbeitsunfälle und Schadensfälle
unverzüglich telefonisch oder per mail zu melden,
damit ggf. eine Unfalluntersuchung durchgeführt werden
kann. Die gesetzlich vorgeschriebene Meldepflicht
an Behörden und Berufsgenossenschaften bleibt davon
unberührt.

3.2 Unterweisung

Erstmalig auf der Baustelle eingesetztes Personal ist
vor Beginn der Arbeiten über die besonderen
Bedingungen auf der Baustelle durch ihren
Aufsichtführenden zu unterweisen. Die Unterweisung ist
zu
dokumentieren und bei der Bauleitung zu hinterlegen.

3.3 Erste Hilfe Personal

Alle Auftragnehmer haben die Anforderungen nach der
Arbeitsstättenverordnung,
Betriebssicherheitsverordnung bzw. der DGUV A1 zu
erfüllen. Das entsprechend ihrer Beschäftigtenzahl
erforderliche Erste-Hilfe-Material und die
vorgeschriebene Anzahl von Ersthelfern auf der
Baustelle
vorzuhalten

3.4 Arbeitsmedizinische Vorsorge

Der Auftragnehmer hat dafür zu sorgen, dass in
Bereichen, in denen Arbeiten mit
gesundheitsschädigenden
Einwirkungen ausgeführt werden, nur Personal
eingesetzt wird, das dazu geeignet ist und durch
arbeitsmedizinische Voruntersuchungen überwacht wird.
Der Nachweis hierfür muss dem SiGeKo bei Bedarf
vorgelegt werden.

3.5 Erdarbeiten

Erdarbeiten dürfen nicht ausgeführt werden.

3.6 Baumaschinen und Geräte

Bei Maschinen, Geräten, Werkzeugen, elektrischen
Anlagen und Betriebsmitteln sowie
überwachungsbedürftigen Anlagen, die einer
Sachverständigen- oder Sachkundigenprüfpflicht
unterliegen,
verpflichtet sich der Auftragnehmer, die
entsprechenden Nachweise, Aufbauanleitungen,
Zulassungsbescheide, Erlaubnisse, Prüf-und
Kontrollbücher an der Baustelle vorzuhalten.
Prüfaufkleber sind
anzubringen

Der Auftragnehmer hat dafür zu sorgen, dass
Baumaschinen und Geräte nur von dazu beauftragten
Personen bedient werden. Sofern eine schriftliche
Beauftragung in Rechtsvorschriften vorgesehen ist, muss
die beauftragte Person diese ständig bei sich haben.
Gefahrenbereiche sind abzusperren. Personen dürfen
sich dort nicht aufhalten.

3.7 Montagearbeiten

Bei Montagearbeiten ist eine Montageanweisung, in der
die erforderlichen Sicherheitsmaßnahmen sowie die
zum Einsatz kommenden Maschinen, Geräte und Werkzeuge
erkennbar sind, dem SiGeKo vorzulegen und
von diesem genehmigen zu lassen.

3.8 Gerüste und Leitern

Der Auftragnehmer hat die Brauchbarkeit der von ihm
eingesetzten Arbeits-, Schutz- und Traggerüste
nachzuweisen und die Betriebssicherheit zu überwachen.
Zulassungsbescheide sowie Aufbau- und
Verwendungsanleitungen sind auf der Baustelle
vorzuhalten. Jeder Benutzer hat den ordnungsgemäßen
Zustand zu prüfen und ihn zu erhalten. Veränderungen
am Gerüst dürfen nur vom Gerüsthersteller
vorgenommen werden. Gesperrte Gerüste dürfen nicht
benutzt werden. Eine Gerüstfreigabe ist vorzuhalten.
Am Gerüst ist sichtbar eine Kennzeichnung nach DIN
4420 anzubringen.
Es dürfen nur Arbeitsleitern (Steh-, Anlege-, Podest-,
Schiebeleitern etc.) sind mit einer Sicherheitskennzeichnung und gültiger Prüfplakette verwendet
werden.

3.9 Gefahrstoffe

Beim Umgang mit Gefahrstoffen sind die
Betriebsanweisungen auf der Baustelle vorzuhalten.
Vor dem Einsatz gefährlicher Arbeitsstoffe im Zuge der
Ausführung ist dies rechtzeitig dem SiGeKo
mitzuteilen, wenn infolge des Einsatzes eine Gefahr
(z. B. Explosion, Brand, gesundheitsschädliche
Atomsphäre) für Arbeitnehmer anderer Arbeitgeber
entsteht

3.10 Persönliche Schutzausrüstung

Personen ohne Schutzhelm und Schutzschuhe S3 haben
keinen Zutritt zur Baustelle. Sind darüber hinaus
weitere Schutzausrüstungen erforderlich (z. B. Augen-
oder Gesichtsschutz, Gehörschutz, Atemschutz,
Warnkleidung), hat der Auftragnehmer deren Benutzung
sicherzustellen. Zuwiderhandelnde Personen
können nach einmaliger Verwarnung von der Baustelle
gewiesen werden.

3.11 Abbrucharbeiten

Bei der Durchführung von Abbrucharbeiten ist eine
Abbruchanweisung, in der die erforderlichen
Sicherheitsmaßnahmen und die zum Einsatz kommenden
Maschinen, Geräte und Werkzeuge erkennbar
sind, dem SiGeKo vorzulegen und von diesem genehmigen
zu lassen.

4 Brand- und Explosionsschutz
4.1 Allgemeines

Der Bauherr erlässt eine Brandschutzordnung und
benennt einen Brandschutzbeauftragten. Dieser ist
spätestens mit Baubeginn dem AN bekannt zu geben. Zu
seinen Aufgaben gehört die Durchsetzung der
Brand- und Explosionsschutzmaßnahmen. Jeder
Auftragnehmer muss die für seinen Arbeitsbereich
erforderlichen Brand- bzw. Explosionsschutzmaßnahmen
mit dem Brandschutzbeauftragten des Bauherren
abstimmen. Werden in brandgefährdeten Bereichen
Schweiß- bzw. Schneidarbeiten durchgeführt, ist eine
schriftliche Schweißerlaubnis einzuholen. Durch die
Auftragnehmer sind an den jeweiligen Arbeitsstellen
Feuerlöscher in ausreichender Zahl vorzuhalten.
Anzahl, Ausführung und Größe ist mit dem SiGeKo
eigenverantwortlich abzustimmen. Die Beschäftigten
müssen im Gebrauch der Löscheinrichtungen unterwiesen
sein.

Bei Schweiß-, Löt- und Flammarbeiten oder Arbeiten mit
funkenschlagenden Geräten ist immer ein
Feuerlöscher direkt neben jeden Arbeitsplatz
bereitzuhalten. Die Arbeiten dürfen nicht allein
ausgeführt
werden.

4.2 Brandfall

Im Brandfall ist umgehend eine Meldung an die
angegebene Telefonnummer abzusetzen. Ausgenommen
davon sind entstehende Brände, die mit den vorhandenen
Löscheinrichtungen gelöscht werden können.
Diese Fälle sind dem Brandschutzbeauftragten nach dem
Löschen zu melden.

Sammelplatz im Falle eines Feueralarms oder einer
anderen Evakuierung gemäß Flucht- und Rettungsplan
des Universitätsklinikums Jena (UKJ).

4.3 Bereitstellung und Lagerung von Materialien,
insbesondere brennbarer Stoffe

An Arbeitsplätzen dürfen leicht entzündliche, Brand
fördernde oder selbstentzündliche Stoffe nur in
einer Menge bereitgehalten werden, die für den
Fortgang der Arbeiten erforderlich ist, nicht mehr als
der
Tagesbedarf. Das gilt auch für Gasflaschen.
Die Lagerung von Materialien und brennbaren Stoffen
ist ausschließlich auf den zugewiesenen Lagerflächen
erlaubt. Nur in Ausnahmefällen dürfen diese
Materialien ausdrücklich nur mit Zustimmung der
örtlichen
Bauüberwachung bzw. des Technischen Dienstes und unter
Einhaltung entsprechender
Sicherheitsvorschriften im Gebäude gelagert werden.

Bei Nichtbeachtung dieser Regelung erfolgt die
Beseitigung der entstandenen Schäden auf Kosten des
Verursachers.

5 Umweltschutz
5.1 Abfall

Jeder Auftragnehmer ist verpflichtet, die aus seinen
Arbeiten stammenden Reststoffe, Verpackungen und
Abfälle entsprechend den gesetzlichen Vorgaben,
insbesondere dem Kreislaufwirtschaftsgesetz (KrWG) und
der Gewerbeabfallverordnung (GewAbfV), getrennt zu
erfassen und ordnungsgemäß zu entsorgen. Das
Verbrennen von Abfällen ist verboten. Sondermüll und
Bauschutt sind getrennt zu lagern und umgehend
einer ordnungsgemäßen Entsorgung zuzuführen.

Das Gewerk Abbruch organisiert und koordiniert die
Entsorgung der im Zuge seiner Arbeiten anfallenden
Abfälle einschließlich Bauschutt und gefährlicher
Abfälle in eigener Verantwortung. Für die Entsorgung
von
Rest- und Verpackungsmaterialien anderer Gewerke ist
ausschließlich das jeweilige Gewerk verantwortlich.

Der Bauherr stellt geeignete Sammel- und Lagerflächen
bereit und behält sich vor, die Einhaltung der
abfallrechtlichen Verpflichtungen zu kontrollieren.
Kommt ein Auftragnehmer seiner Entsorgungspflicht nicht
nach, kann der Bauherr die Entsorgung auf Kosten des
Verursachers veranlassen.

Bei der Übernahme und Entsorgung der Abfälle gilt das
Verursacherprinzip. Tritt Sondermüll (z. B. Asbest)
auf, ist dieser nach den besonderen gesetzlichen
Vorschriften zu behandeln, zu lagern und zu entsorgen.

5.2 Lärm

Aufgrund der Lage der Baumaßnahme im
Krankenhausgelände gelten gemäß den Bestimmungen der
Allgemeinen Verwaltungsvorschrift zum Schutz gegen
Baulärm - Geräuschimmissionen - die
Immissionsrichtwerte gemäß AVV Baulärm Abschnitt 3.1.1
Buchstabe f.
Alle notwendigen Maßnahmen zur Minderung des Baulärms
nach Anlage 5 AVwV sind zu berücksichtigen.
Arbeiten, bei denen voraussichtlich der
Beurteilungspegel von 55 dB(A) länger als 2,5 h Stunden
(Betriebsdauer) überschritten wird, sind dem SiGeKo zu
melden.

5.3 Gewässerschutz

Beim Umgang mit wassergefährdenden Stoffen sind die
einschlägigen Rechtsvorschriften einzuhalten und
der Umgang ist dem SiGeKo zu melden.

Die Einleitung von flüssigen Stoffen in das Erdreich
ist verboten. Abwässer aus Reinigungsvorgängen sind
aufzufangen und vom Auftragnehmer zu entsorgen. Bei
Zuwiderhandlung behält sich der Auftraggeber einen
Bodenaustausch zulasten des Verursachers vor.

6 Sicherung der Baustelle

6.1 Eingrenzung

Die Baustelle und die Baustelleneinrichtung werden
durch einen Bauzaun (vom AN, wenn in der
Leistungsbeschreibung zu kalkulieren) gesichert. Das
Betreten der Baustelle und der Baustelleneinrichtung
für Unbefugte ist untersagt und es ist mittels
Beschilderung darauf hinzuweisen. Der Bauzaun dient
ebenfalls
als Diebstahlschutz für Geräte und Baumaterial.

6.2 Fotografieren

Das Fotografieren und Filmen auf der Baustelle sind
nur mit Einwilligung des Bauherrn gestattet.
Entsprechende Anträge sind schriftlich an den Bauherrn
zu stellen.

6.3 Besucher

Für Besichtigungen und Führungen ist das
Einverständnis der überwachenden Bauleitung einzuholen.

6.4  Firmenwerbung

Firmenwerbung ist nur am Bauschild zugelassen, diese
muss von der örtlichen BL des Auftraggebers
genehmigt werden.

7 Hausinterne Ordnung
7.1 Benutzung von Einrichtungen

Werden Baustellen- und Sicherheitseinrichtungen der
Baustelle mitbenutzt, so sind diese auf offensichtliche
Mängel zu prüfen. Vorhandene Mängel sind dem SiGeKo
mitzuteilen.
Werden Einrichtungen, die dem Schutz der Arbeitnehmer
dienen, aus arbeitstechnischen Gründen entfernt,
so sind vom Unternehmen, das die Einrichtungen
entfernt, in Absprache mit der örtlichen Bauleitung und
dem SiGeKo entsprechend wirksame Schutzmaßnahmen zu
ergreifen. Nach Beendigung der Arbeiten ist der
ursprüngliche Zustand wiederherzustellen. Es ist
strikt verboten, Maßnahmen/Einrichtungen, die zum
Fernhalten von Unbefugten dienen, zu entfernen.
Vor dem Betreten von Kontrollbereichen, die durch
Schilder mit dem Flügelradsymbol und der Aufschrift
"Kontrollbereich Radioaktivität" bzw. "Röntgen - Nicht
eintreten" gekennzeichnet sind, ist mit dem
zuständigen Strahlenschutzbeauftragten des Standorts
Kontakt aufzunehmen.
Eine Infektionsgefährdung besteht für Sie in der Regel
nicht. Wenn Sie in diesem Sinne eine konkrete
Besorgnis haben, steht Ihnen die hausinterne
Hygienefachkraft des Standortes für Fragen zur
Verfügung. Es
besteht Zutrittsverbot bei Gefährdung durch
Tröpfcheninfektion wie offene Tuberkulose. Nur in
dringenden
Ausnahmefällen ist Zutritt mit persönlicher
Schutzausrüstung nach Anweisung des zuständigen Arztes
möglich. Schnitt-/Stichverletzungen mit Kontakt zu
infektiösem Material (z.B. Patientennadel) dürften bei
Ihnen nicht vorkommen. Gegebenenfalls sofort den
jeweiligen Arzt hinzuziehen. Stellen sie sich
anschließend
beim Betriebsärztlichen Dienst und/oder in der
Chirurgischen Nothilfe (Durchgangsarzt) vor.
Bagatellverletzungen sind wie üblich in den
Dokumentationsbogen (Verbandsbuch) Ihres Betriebes
einzutragen.

Defekte elektrische Arbeitsmittel sind nicht zu
benutzen. Es ist nur Strom aus den Baustromkästen zu
benutzen. Die Entnahme von Strom aus den
Haussteckdosen ist verboten. Bauwasser ist nur an den
dafür
vorgesehen Entnahmestellen mit Messeinrichtung zu
entnehmen. Die Entnahme von Wasser aus dem
Trinkwassernetz des UKJ ist verboten.

Jeder Unfall (Personen-, Umwelt-, Sachschaden) sowie
Beinaheunfälle sind der Bauüberwachung des
Arbeitgebers unverzüglich zu melden

Die Nutzung von Radio oder Musik auf der Baustelle
wird aus Rücksicht auf Patienten und Personal generell
untersagt

8 Hygieneverantwortung

1. Die bauausführende Firma benennt vor Beginn der
Arbeiten einen verantwortlichen Ansprechpartner für
alle hygienerelevanten Belange.
Auf Seiten des Krankenhauses ist der
Hygieneverantwortliche des betroffenen
Geschäftsbereiches des UKJ
als zentraler Ansprechpartner benannt.

Kommunikationswege:
Hygienerelevante Informationen (z. B.
Bauablaufänderungen, Arbeiten mit erhöhter Staub- oder
Lärmentwicklung, Störungen technischer
Sicherungseinrichtungen) sind ausschließlich zwischen
den
benannten Ansprechpartnern auszutauschen. Die
Kommunikation erfolgt grundsätzlich schriftlich (z. B.
per
E-Mail oder durch Einträge in das
Baustellen-Hygienetagebuch).

Abstimmungstermine:
Es finden regelmäßig (mindestens wöchentlich)
Abstimmungsgespräche zwischen der bauausführenden
Firma und dem Hygieneverantwortlichen statt. Besondere
Maßnahmen oder Abweichungen vom geplanten
Ablauf sind unverzüglich in einem Protokoll
festzuhalten und allen Beteiligten zur Verfügung zu
stellen.Melde-
und Eskalationspflicht Jede Abweichung von den
festgelegten hygienischen Sicherungsmaßnahmen ist
unverzüglich dem Hygieneverantwortlichen zu melden.
Dieser ist berechtigt, bei akuter Gefährdung von
Patienten, Mitarbeitenden oder Besuchern bis zur
Behebung der Mängel einen sofortigen Baustopp
anzuordnen.

Dokumentation:
Sämtliche Hygienemaßnahmen, Abstimmungen und Abnahmen
werden in einem
Baustellen-Hygienetagebuch dokumentiert.
Das Tagebuch ist während der gesamten Bauphase aktuell
zu führen und auf Verlangen dem
Hygieneverantwortlichen vorzulegen.

2. "Bei kurzfristigen Umbaumaßnahmen im Erdgeschoss
wird durch die beauftragte Reinigungsfirma eine
erhöhte Reinigungsfrequenz sichergestellt. Dies
umfasst mindestens eine sofortige Beseitigung
sichtbarer
Verschmutzungen während der Arbeiten, eine tägliche
Schlussreinigung nach Beendigung der Arbeiten
sowie eine unverzügliche Sonderreinigung bei
unvorhergesehenem Staubaustritt. Die Freigabe
der betroffenen Bereiche erfolgt in Abstimmung mit dem
Hygieneverantwortlichen UKJ ."

3. Abschnitt "Ordnung und Sauberkeit auf der Baustelle"
Baustellen innerhalb und außerhalb von Gebäuden sind
jederzeit in einem ordentlichen und aufgeräumten
Zustand zu halten.
Arbeits- und Verkehrsflächen sind frei von unnötigen
Materialien, Abfällen und Stolperstellen zu halten.
Baustellenbereiche in unmittelbarer Nähe zu
Patientenbereichen sind täglich
mindestens besenrein zu verlassen.
Bei erhöhter Staubentwicklung oder starker
Frequentierung angrenzender Bereiche ist die
Reinigungsfrequenz entsprechend zu erhöhen.
Die Fachbauleitung ist verantwortlich für die
Überwachung der Einhaltung von Ordnung und Sauberkeit
auf
der Baustelle.
Sie hat dafür zu sorgen, dass die Baustellen täglich
überprüft werden, Reinigungsmaßnahmen in
angrenzenden Bereichen bei Bedarf angepasst oder
erhöht werden, die bauausführende Firma und ggf. die
Reinigungsfirma entsprechend instruiert und
kontrolliert werden, Abweichungen oder Verstöße gegen
die
Vorgaben umgehend dokumentiert und behoben werden.

Dokumentation und Nachweis :
Die Fachbauleitung dokumentiert die regelmäßigen
Kontrollen (z. B. im Baustellenprotokoll oder
Hygienetagebuch). Festgestellte Mängel und die
getroffenen Korrekturmaßnahmen sind nachvollziehbar
festzuhalten und an den Hygieneverantwortlichen zu
kommunizieren.

4. Die Fachbauleiter Hochbau und Lüftungstechnik sind
für die technische und bauliche Umsetzung der
hygienischen Sicherungsmaßnahmen verantwortlich.
Hierzu zählen die regelmäßige Kontrolle der Baustelle
unter infektionsprophylaktischen Aspekten, die
Überprüfung der Abschottungen sowie der technischen
Anlagen (z. B. Unterdruckführung, Lüftungsanlagen).
Bei festgestellten Abweichungen oder Havarien ist
unverzüglich die Krankenhaushygiene zu informieren.
Die Anordnung und Durchführung mikrobiologischer
Untersuchungen obliegt ausschließlich der
Krankenhaushygiene, die Fachbauleiter unterstützen
jedoch
durch technische Zuarbeit und Dokumentation."

*Hinweis*
ATV - ALLGEMEINE TECHNISCHE VERTRAGSBEDINGUNGEN für
Bauarbeiten jeder Art

1. Geltungsbereich und Ausführungsgrundlage

1.1) Die Ausführung der Bauarbeiten jeder Art erfolgt
nach den allgemein anerkannten Regeln der Technik
und nach VOB Teil C DIN 18299. Die für Bauarbeiten
jeder Art gültigen Allgemeinen Technischen
Vertragsbedingungen werden ergänzt durch die auf die
einzelnen Leistungsbereiche bezogenen Zusätzlichen
Technischen Vertragsbedingungen.

1.2) Die Grundlagen der allgemein anerkannten Regeln
der Technik sind beispielhaft:
DIN-Normen des Deutschen Institutes für Normung e.V.,
insbesondere
DIN 18202  Maßtoleranzen im Hochbau
DIN 18230  Baulicher Brandschutz im Industriebau
DIN 1055  Lastannahme im Hochbau, Verkehrslasten,
Windlasten
DIN 4102  Brandverhalten von Baustoffen und Bauteilen
DIN 4108  Wärmeschutz im Hochbau
DIN 4109  Schallschutz im Hochbau
DIN 4420  Arbeits- und Schutzgerüste, Leitergerüste
Einheitliche technische Baubestimmungen (ETB),
Allgemeinen technische Vertragsbedingungen für
Bauleistungen (VOB/C), Europäische Normen (EN) des
Europäischen Komitees für Normung (CEN),
Technische Richtlinien des Vereins Deutscher
Ingenieure (VDI), Bestimmungen des Verbandes Verband
der
Elektrotechnik Elektronik Informationstechnik e.V.
(VDE), Bestimmungen des Deutschen Ausschusses für
Stahlbeton, Bestimmungen vom Deutschen Verein des Gas-
und Wasserfach (DVGW),
Unfallverhütungsvorschriften der
Bauberufsgenossenschaften und Herstellervorschriften
zur Verarbeitung
eines bestimmten Produkts

1.3) Soweit in der Leistungsbeschreibung auf
Technische Spezifikationen, z. B. nationale Normen,
mit denen
Europäische Normen umgesetzt werden, europäische
technische Zulassungen, gemeinsame technische
Spezifikationen, internationale Normen, Bezug genommen
wird, werden auch ohne den ausdrücklichen
Zusatz: oder gleichwertig, immer gleichwertige
Technische Spezifikationen in Bezug genommen.

1.4) An Auflagen ist zu beachten:
Landesbauordnungen und Technische Baubestimmungen (MVV
TB) der Länder
Die Auflagen der Genehmigungsbehörden
Auflagen von Sachverständigen, Gutachtern und
Prüforganisationen (z.B. TÜV, DEKRA, etc.)
Anschlussbedingungen der Ver- und
Entsorgungsunternehmen, Netzbetreiber, etc.

2. Stoffe, Bauteile

2.1 Allgemein

2.1.1) Innerhalb von 10 Tagen nach Auftragserhalt, in
jedem Fall rechtzeitig vor Materialdisposition und
Ausführungsbeginn übergibt der AN dem AG den Teil
seiner späteren Dokumentation, aus dem alle
bauaufsichtlichen Zulassungen, Prüfungszeugnisse,
Einbaubedingungen und technischen Eigenschaften der
vom AN zum Einbau vorgesehenen Produkte ersichtlich
sind.

2.1.2) In der Beschaffenheit und Ausstattung müssen
alle angebotenen Bauprodukte, Bauteile und -systeme
den einschlägigen Vorschriften für die Erstellung und
den Betrieb der in der Baugenehmigung definierten
Gebäudeklasse entsprechen.

2.1.3) Bauteile, die einer Feuerwiderstandklasse
entsprechen müssen, sind den Anforderungen der DIN 4102
entsprechend güteüberwacht herzustellen und nach
Herstellersystem auszuführen. Der AN hat für
Brandschutzelemente Prüfzeugnisse, Zulassungsbescheide
etc. vorzulegen. Alle Bauelemente müssen einer
allgemein gültigen bauaufsichtlichen Zulassung
entsprechen.

2.1.4) Zulassung im Einzelfall. Für angebotene
Konstruktionen und Produkte, die nicht den anerkannten
Regeln der Technik entsprechen (z.B. absturzsichernde
Verglasungen, sicherheitsrelevante Sonderbauteile,
etc.), hat der AN für den AG im Auftragsfall die
Zustimmung im Einzelfall einzuholen.

2.2 Lieferungen

2.2.1) Stoffe und Bauteile, die laut
Leistungsbeschreibung einer Zulassung bedürfen, sind
mit einem
Übereinstimmungszertifikat zu liefern.

2.2.2) Lieferbedingungen des Auftragnehmers (AN) haben
keine Gültigkeit.

3. Ausführung

3.1) Die vom Auftragnehmer eingesetzten Werkzeuge und
Geräte müssen sich in einwandfreiem Betriebs-
und Sicherheitszustand befinden.

3.2) Gemäß der Baustellenordnung hat der AG einen
SiGeKo eingeschaltet. Den Anweisungen des
Koordinierenden (auch Festlegungen im SiGe-Plan) ist
unbedingt Folge zu leisten.

3.3) Der AN hat für seine Leistungen einen
verantwortlichen Sicherheitsbeauftragen i. S. der UVV
(Unfallverhütungsvorschriften allgemeine Vorschriften)
der Bau Berufsgenossenschaft für seine zu
erbringenden Arbeiten zu stellen.

3.4) Bauseits ist in unmittelbarer Nähe eine
Höhenmarke vorhanden. Alle weiteren Messungen die zur
Leistungserfüllung des AN erforderlich sind, sind
Sache des AN und entsprechend Pkt. 4.1.3 VOB/C DIN
18299 Nebenleistung.

4. Leistungen

4.1) Die vertraglichen Leistungen, die auf der VOB
basieren, sind Leistungen im Sinne des Werkvertrages
nach § 631 BGB. Grundsätzlich ist in den einzelnen
Positionen des Leistungsverzeichnis die gebrauchsfertige Leistung beschrieben.
Dies bedeutet, dass regelmäßig die fertige Leistung
unter Beachtung aller technischen, bauphysikalischen,
formalen und bauaufsichtlichen Anforderungen nach
Aufmaß am Bau wartet wird. Eingeschlossen sind somit
auch die Lieferung der Stoffe und Bauteile nach VOB/C
ATV DIN 18299 und alle Tätigkeiten wie Herstellen,
Montieren, Einbauen, Anschließen usw. die zur
restlosen Erfüllung der nachfolgend beschriebenen
Leistung
gehören, auch wenn diese nicht ausdrücklich erwähnt
werden.
Etwas anderes gilt nur dann, wenn Leistungen in den
Texten ausdrücklich als gesondert zu erbringen
erwähnt sind.

4.2) Nebenleistungen sind in den Einheitspreisen
enthalten, sofern sie nicht als gesonderte Positionen
oder
Ausführungsvorgaben in der Leistungsbeschreibung
aufgeführt sind.

Sie umfassen insbesondere in Ergänzung zur VOB Teil C
DIN 18299:
Anfertigung von Abbruchanweisungen für eigene
Abbruchleistungen und Vorlage bei der Bauleitung.
Anfertigung von Montageanweisungen für die Montage von
Massivelementen bzw. Fertigteilmontage
Einmalige Einweisung bzw. Unterweisung des Personals
des Bauherrn für alle vom AN erstellten
gebäudetechnischen Anlagen (z.B. digitale
Schließanlage, BMA, LRA, Rauchabzugsanlagen,
Medizintechnik, Küchentechnik, Aufzüge, Rohrpost,
Gebäudeautomation) und Sicherheitseinrichtungen
(z.B. Benutzung persönlicher Schutzausrüstung) nach
einem mit dem Bauherrn abzustimmenden
Einweisungsplan
Bei Bedarf Erstellen eines Anwenderschulungsplan in
Zusammenarbeit mit dem Bauherrn nach einer
vorher durchgeführte Schulungsbedarfsanalyse

4.3) Sofern durch behördliche Vorschriften die
öffentlich-rechtliche Abnahme von einzelnen Bauteilen
und
Baustoffen vor bzw. nach dem Einbau vorgeschrieben
ist, sind diese eigenverantwortlich durch den AN zu
beantragen und vorzunehmen. Die Übernahme etwaiger
Prüfgebühren erfolgt durch den AN.

4.4) Die für die Ausführung erforderlichen Maße sind
zuvor vom AN am Bau zu entnehmen. Sofern nicht aus
Detailzeichnungen ersichtlich, sind Maße für
Vorleistungen anderer Gewerke mit der Bauleitung und
dem
Folgegewerk abzustimmen.

5. Bau- und Montageablauf

5.1) Der Bauablauf erfolgt gemäß Bauzeitenplan in
Abstimmung mit der Bauleitung/Fachbauleitung

5.2) Die Arbeiten sind zeitlich so auszuführen, dass
im Zuge der Gesamtarbeiten ein möglichst
unterbrechungsfreies Arbeiten ermöglicht wird.
Einzelne Leistungen sind, auch unabhängig vom
Gesamtablauf, vor und nach den allgemeinen Leistungen
zu erbringen. Dafür werden -sofern nicht
vorgesehen - keine zusätzlichen Vergütungen über
Stundenlohnarbeiten gewährt.

5.3) Während der gesamten Baumaßnahme läuft der
Betrieb in den umliegenden Gebäuden außerhalb des
Neubaubereiches ohne Einschränkung weiter.
Erforderliche Umbauten, Umschlüsse die Bestandsanlagen
tangieren, erfolgen dabei in enger Abstimmung mit dem
Bauherrn und der Bauleitung. Die Arbeiten sind vom
Bauablauf so zu organisieren, dass die Zeitdauer auf
das Nötigste begrenzt wird.

5.4) Alle Arbeiten, die ein Auslösen von automatischen
Rauchmeldern verursachen können, sind rechtzeitig
mit der Bauleitung abzustimmen und die Freischaltung
muss sich der AN vor Ausführungsbeginn durch
den technischen Mitarbeiter des AG schriftlich
bestätigen lassen. Kosten für Fehlalarme, die aufgrund
Nichtbeachtung dieser Vorschrift entstehen, hat der
Auftragnehmer zu tragen.

5.5) Die ausreichende Tragfähigkeit der vorhandenen
Bestandsbauteile ist örtlich zu überprüfen. Ggf. sind
die vorhandenen Bauteile in Absprache mit dem Statiker
zusätzlich zu verstärken.

6. Abrechnung
Die abzurechnende Leistung ist aus Zeichnungen oder
der Revisionsunterlagen zu ermitteln. Sind solche
Zeichnungen nicht vorhanden, ist die Leistung
gemeinsam aufzumessen. Es werden nur effektiv
ausgeführte
Leistungen abgerechnet.

*Hinweis*
ZTV - Zusätzliche Technische Vertragsbedingungen -
Baustelleneinrichtung des AN (Nebenleistung)

1. Geltungsbereich und Ausführungsgrundlage

Die Allgemeinen Technischen Vertragsbedingungen (ATV)
für Bauleistungen sind als Teil C der VOB
gem. § 1 Abs. 1 S. 2 VOB/B Bestandteil des Vertrages.
Dazu gehört auch die ATV DIN 18299  Allgemeine
Regelungen für Bauarbeiten jeder Art. Ihre
Bestimmungen sind bei der Ausführung und Abrechnung
zugrunde zu legen, sofern und soweit nicht
speziellere Bestimmungen aus dem Bauvertrag oder aus
anderen ATV gelten.
Nebenleistungen gem. Abschnitt 4.1 der DIN 18299 oder
anderen ATV werden nicht gesondert vergütet;
sie sind mit den vereinbarten Einheitspreisen
abgegolten, es sei denn, eine Vergütung ist in
besonderen
Positionen des LVs ausgewiesen.

2. Angaben zur Ausführung

2.1 Allgemeine Angaben zur Ausführung

2.1.1.) Der Auftragnehmer ist verpflichtet, eine für
die Ausführung seiner Leistungen geeignete
Baustelleneinrichtung eigenverantwortlich
herzustellen, fortlaufend zu unterhalten und nach
Abschluss der
Arbeiten vollständig und fachgerecht zu entfernen.
Ein vollständiger Baustelleneinrichtungsplan ist vor
Arbeitsbeginn der örtlichen Bauleitung des
Auftraggebers
zur Prüfung vorzulegen.
Ein den Ausschreibungsunterlagen beigefügter
Vermessungsplan dient ausschließlich der Orientierung
auf
der Baustelle. Der Bieter hat ihn bei seinen
Überlegungen und Kalkulationen zu berücksichtigen,
ohne dass
daraus Anspruch auf Verbindlichkeit, Vollständigkeit
oder Maßgenauigkeit abgeleitet werden kann.

2.1.2) Die Zuweisung der für die Baustelleneinrichtung
des AN erforderlichen Flächen erfolgt durch
den AG nach Maßgabe der zur Verfügung stehenden
Flächen. Lager- und Montageflächen im Gebäude
sind untersagt

2.1.3) Alle Arbeits- und Schutzgerüste,
Hubarbeitsbühnen und Unterstützungen für Rückbau-,
Demontage-
und Abbrucharbeiten auch höher 3,50 m sind in die
Einheitspreise einzukalkulieren, sofern sie nicht
gesondert ausgeschrieben sind.
Bei den Förderwegen für alle auszuführenden Arbeiten
sind in die Positionen einzukalkulieren, dass der
längste vertikale Förderweg zum Lager- / Ladeplatz bis
zu 50 m und der längste horizontale Förderweg
zum Lager-/Ladeplatz bis zu 500 m, von der
Arbeitsstelle betragen kann.

2.1.4) Schutz- und Sicherungsmaßnahmen
Bei den angrenzenden Gebäuden wird während der
gesamten Bauzeit der Klinikbetrieb weiterhin
aufrechterhalten. Insbesondere muss darauf geachtet
werden, dass die Zufahrtswege zum Klinikum,
die alle auch Feuerwehrzufahrten sind, nicht behindert
werden.
Baufahrzeugen sind ständig im sauberen Zustand zu
halten. Insbesondere ist die Staubentwicklung
geringstmöglich zu halten. Eine separate Vergütung für
die Reinigungen erfolgt nicht.

2.1.5) Das Herstellen und der Rückbau erforderlicher
Baustraßen und Standflächen für Großgerät sind
in die Einheitspreise einzukalkulieren. In die
Überlegungen ist der abschnittsweise Abbruch von
einzelnen
Gebäuden oder Gebäudeteilen sowie die Abbruchrichtung
einzubeziehen.

2.1.6) Bauschild
Nicht genehmigte Eigenwerbung ist untersagt.

2.2 Besondere Angaben zur Ausführung

2.2.1) Auf Grund der beengten Verhältnisse auf der
Baustelle ist davon auszugehen, dass Aufstellflächen,
Lagerplätze, Transportwege usw. nicht jederzeit zur
Verfügung stehen. Absprachen sind mit der örtlichen
Bauleitung zu treffen.

2.2.2) Unbefugtes Betreten der Baustelle ist zu
vermeiden, um Arbeitssicherheit auf dem Bau zu
gewährleisten. Eine Absicherung ist so auszuführen,
dass unbefugtes Betreten nicht ohne Weiteres möglich
ist. Die Sicherungen sind hierbei den örtlichen
Gegebenheiten anzupassen. Schilder mit der Aufschrift
"Eltern
haften für ihre Kinder ist nicht ausreichend.

Alles in Allem ist Arbeitssicherheit ein Thema, das
insbesondere durch die täglich wechselnden Aufgaben auf
einer Baustelle wichtig ist. Der Bauherr ist in seinem
und dem allgemeinen Interesse dazu verpflichtet, die
Sicherheit auf der Baustelle zu gewährleisten. Es gilt
vieles zu beachten und viele Maßnahmen zu ergreifen,
um Unfälle zu vermeiden. Unter Umständen lassen sich
so Leben retten, daher ist die Baustellensicherung
keinesfalls zu vernachlässigen!

3. Leistungen des Auftraggebers

Die Leistungen des Auftraggebers für die Baustelle
Uniklinikum Jena werden in der Baustellenordnung
erläutert. Verbrauchskosten werden nach Angaben in den
Besonderen Vertragsbedingungen vom AG
gegenüber dem AN in Rechnung gestellt.

3.1) Baustrom
Für das Bauvorhaben wird eine bauseitige
Baustromeinrichtung zur Verfügung gestellt. Der Umfang
der
notwendigen Einrichtungen ist vom Auftragnehmer
mindestens zwei Wochen vor Beginn der Arbeiten
anzumelden (z.B. benötigte Gesamtleistung am
Netzanschluss (kW), Anlaufstrom für Kräne oder
Bauaufzug)

3.2) Bauwasser
Für das Bauvorhaben wird eine bauseitige
Bauwasserentnahmestelle mit Messeinrichtung zur
Verfügung
gestellt. Der Umfang der notwendigen Einrichtungen ist
vom Auftragnehmer mindestens zwei Wochen vor
Beginn der Arbeiten anzumelden.

*Hinweis*
ATV - Allgemeine Vertragsbedingungen - Plan- und
Ausführungsunterlagen

1. Angaben zur Ausführung
Die Ausführung der Arbeiten erfolgt nach den
Architektenzeichnungen sowie der genehmigten "zur
Ausführung freigegebenen" Werk- und Montageplanung
(soweit eine W+M-Planung erforderlich ist).
Gehört die Erstellung der "M+W-Planung", aus der
"Konstruktion, Maße, Einbau, Befestigung,
Bauanschlüsse inklusive aller Sonder- und
Anschlussdetails der Bauteile sowie die Einbaufolge
erkennbar
sein" müssen, zum Leistungsumfang des Auftragnehmers,
muss der Auftragnehmer alle Maße prüfen und
Unstimmigkeiten sowie etwaige Bedenken gegen die
vorgegebene Konstruktion frühzeitig anmelden.
Die freigegebene W+M-Planung sind der Ausführung zu
Grunde zu legen und zeitgleich auf der Baustelle
vorzuhalten und gegeneinander abzugleichen bzw. zu
prüfen. Werden bei den Arbeiten Abweichungen oder
Besonderheiten festgestellt, so hat der AN dies dem AG
sofort anzuzeigen.

1.1) Mitwirkungspflicht
Der Auftragnehmer wird hiermit auf seine
Mitwirkungspflichten nach § 3 Absatz 5 VOB/B vor dem
Beginn der
Ausführung hingewiesen. Innerhalb von 14 Werktagen
nach Übergabe der Ausführungspläne erstellt der AN
die zur fachgerechten Ausführung erforderlichen
Herstellerunterlagen (Werk- und Montageplanung;
Anschluss- und Installationspläne) zur Prüfung und
Freigabe in Abstimmung mit dem Auftraggeber (AG) und
auf Grundlage des Ausführungsplanung des AG und den
eigenverantwortlich am Bau genommenen Maßen.
Die Architekten- und Detailzeichnungen sind
Systemvorschläge. Ansichten sowie Konstruktionsmaße
müssen erhalten bleiben.
Auf das Fehlen bzw. das Erfordernis einer Gewerke
übergreifenden Planung muss der Auftragnehmer den
Auftraggeber hinweisen.
Bei neuartigen Baukonstruktionen ist der dafür
eingesetzte Auftragnehmer als Spezialunternehmer vor
dem
Architekten verantwortlich. Der Architekten muss
insoweit nicht über ein spezielleres Wissen als der
Auftragnehmer verfügen.
Notwendige Änderungen in der Ausführung sind in den
Zeichnungen zu dokumentieren und mit dem
Architekten des AG zu besprechen. Prüfzeugnisse sind
vorzulegen.

1.2) Maßstäbe
- Hauptmaßstab 1:50
- Ansicht-, Schnittzeichnungen im Maßstab  1:25 oder
1:50
- Detailzeichnungen 1:20, 1:10, 1:5, 1:1 je nach
Erfordernis
- Bewehrungszeichnung 1:50; 1:25, 1:20
- Anschlüsse an angrenzende Bauteile im Maßstab 1:2
mit Darstellung des Baukörpers

1.3) Bemaßung
Maße sind in Meter [m] anzugeben.
Bezugspunkte, auf die sich Maßlinie bezieht, müssen
eindeutig erkennbar sein.

1.4) Änderung und Aktualisierung von Zeichnungen
Im Plankopf ist analog der Architektenpläne eine
Änderungshistorie anzulegen und sind Änderungen durch
Einwolken der betroffenen Zeichnungsinhalte kenntlich
zu machen.

1.5) Darstellung der Hauptbauteile
Alle Hauptbauteile sind in der Hauptansicht (bei
Vorhandensein analog der Stückliste) zu benennen.
Schnittführungen sind in dieser Hauptansicht
einzutragen.
Die Anbauteile sind in den Ansichten der Hauptbauteile
und in Schnitten darzustellen, zusätzlich sind die
Einzelteile, mit der entsprechenden Stücklisten-Nr.
bezeichnet, zeichnerisch darzustellen.
Sämtliche Materialien, Profile, Befestigungsmittel,
Beschläge etc. sowie die vor Ort festgestellten
Abmessungen sind positionsbezogen auf den
Werkszeichnungen zu benennen.

1.6) Planbereitstellung
Der Planaustausch erfolgt elektronisch über eine
speziell eingerichtete Projekt-E-Mail-Adresse.
Ausdrucke
und Vervielfältigungen sind auf eigene Kosten zu
erstellen.

1.7) Prüfpflicht des AN
Vor Fertigung hat der AN seine Zeichnungen,
Berechnungen usw. eigenverantwortlich falls
erforderlich durch
den Prüfstatiker des AG prüfen zu lassen und die
geprüften Unterlagen in 3-facher Ausführung dem AG zu
überlassen.

1.8) Prüfung durch den Architekten des AG
Die vom Auftragnehmer verwendeten Ausführungspläne
müssen den Freigabevermerk des Auftraggebers
oder seines Bevollmächtigten tragen. Nicht
freigegebene bzw. überholte Pläne oder Unterlagen
dürfen nicht
verwendet werden und sind entsprechend
eigenverantwortlich zu entfernen.

Für die Prüfung und Freigabe durch den Architekten
oder die Objektüberwachung TGA sind mindestens 10
Werktage einzuplanen. Die Prüfung des Architekten
umfasst lediglich die Einhaltung der vorgegebenen
Planung in Bezug auf Konstruktion und Gestaltung. Die
Verantwortung zur sach- und fachgerechten
Ausführung unter Einhaltung der betreffenden Regeln
und Vorschriften verbleibt beim AN und geht mit der
Prüfung in keinem Fall auf den Architekten über.
Korrekturen und Änderungen sind durch den AN umgehend
in die Werkszeichnungen einzuarbeiten.
Die korrigierten und mit allen erforderlichen
Änderungen versehenen Pläne sind innerhalb von 10
Werktagen
nach Vorlage des Prüfexemplars beim AN als
Belegexemplar beim Architekten des AG einzureichen.

2. Besondere Angaben zur Ausführung
Sofern im Leistungsverzeichnis keine Detailunterlagen
beigefügt sind, treffen die Pläne des Architekten in
erster Linie eine formale Gestaltungsaussage. Es
gehört zu den Aufgaben des AN in Abstimmung mit dem
Architekten des AG und den anerkannten Regeln der
Technik den zu erwartenden Gebrauchswert
herzustellen.

Ausführungsunterlagen sind alle das Werk betreffenden
Hilfsmittel, die außer Arbeit, Material oder Boden zur
Vorbereitung und mangelfreien sowie rechtzeitigen
Durchführung der Bauleistung benötigt werden und ohne
die der AN die Bauleistung nicht so wie vertraglich
vorgesehen oder gar überhaupt nicht erbringen kann;
dazu zählen u.a. auch Proben, Muster und Modelle,
sowie statische und sonstige Berechnungen oder
bestimmte Planungen anderer Sonderfachleute.
Tragwerkspläne und statische Berechnungen oder
bestimmte Planungen anderer Sonderfachleute sind in die
bauseits zu stellende Ausführungsplanung zu
integrieren. Sollten sich bei den Ausführungsunterlagen
Änderungen ergeben, welche auch die Leistungen des AN
betreffen, werden diese Änderungen durch den
AG gekennzeichnet und dem AN unverzüglich schriftlich
verbindlich mitgeteilt

Installationshöhen der Fachplanung (TGA) sind
einzuhalten oder es bedarf einer schriftlichen
Freigabe durch
den zuständigen Planer / Objektüberwachung

Zeichnungen sind in den Dateiformaten pdf und dwg zu
fertigen.

3. Plananlagen
Pläne bzw. Gutachten liegen dem Leistungsverzeichnis
als Kalkulationsgrundlage gemäß Plananlagenliste
zugrunde.

*Hinweis*
Alle gemäß den jeweiligen ATV zu liefernden
Konstruktionszeichnungen, Darstellungen,
Beschreibungen und
sonstige Dokumentationsunterlagen sind nach Ausführung
der Arbeiten vom Auftragnehmer (AN) dem
tatsächlichen Ausführungsstand anzupassen und der
Dokumentation beizufügen. Durch den Auftragnehmer
sind folgende Unterlagen für die Dokumentation zu
liefern:
Abnahme-, Einweisungs- und Prüfprotokolle
Nachweise zur Bauart
Bauprodukt-Datenblätter, Sicherheitshinweise
Materialisten/Herstellerunterlagen
Wartungs- und Pflegehinweise
Hersteller-/Fabrikatsverzeichnis
Montage- und Werkstattzeichnungen nach dem Stand der
Ausführung

DATENÜBERGABFORMAT
Grundsätzlich sind die Dokumentationsunterlagen einmal
in Papier und einmal digital abzugeben. Der digitale
Ordner ist deckungsgleich des Papierordners
aufzubauen. Der Inhalt der Dokumentation ist der
Dokumentationsrichtlinie des Universitätsklinikums
Jena zu entnehmen. Diese Richtlinie bezieht sich auf
Neubauten, ist aber als Richtschnur für An- und
Umbauten zu betrachten und entsprechend anzupassen.
Das CAD-Austauschformat muss der beim Datenempfänger
eingesetzten Software entsprechen (z. B. DWG,
DXF, IGES, Easy Data).

*Hinweis*
Hygienemaßnahmen bei Um- und Neubau

Die Durchführung von Baumaßnahmen im laufenden
Klinikbetrieb erfordert eine Abwägung zwischen
Aufwendungen zur Risikominimierung und Nutzen. Ist die
Maßnahme im laufenden Betrieb unvermeidlich,
muss eine Patienten-, Mitarbeiter- und
Besuchergefährdung sicher vermieden werden, ohne den
laufenden
Krankenhausbetrieb zu beeinträchtigen. Bei
Baumaßnahmen wird Baustaub freigesetzt, der in
erheblichem
Umfang mit krankheitserregenden Mikroorganismen,
einschließlich Schimmelpilzsporen kontaminiert sein
kann. Die zu ergreifenden Maßnahmen zielen im
Wesentlichen darauf ab, die Entstehung und Verfrachtung
von Baustaub zu unterbinden und die Lärmemission zu
begrenzen. Die Schutzmaßnahmen müssen dem
tatsächlichen Gefährdungspotenzial angepasst werden,
weshalb eine Grundvoraussetzung die Abstimmung
zwischen den Mitarbeitern des Geschäftsbereiches
Betreibung und Beschaffung, des betroffenen Bereiches,
der bauausführenden Firmen und der Krankenhaushygiene
ist. Der verantwortliche Bauleiter ist auch für die
strikte Einhaltung der hygienischen
Sicherungsmaßnahmen während der Bauphase
verantwortlich. Der
AG sorgt dafür, dass alle an der Baumaßnahme
beteiligten, einschließlich der Mitarbeiter von
Fremdfirmen, über die hygienischen Sicherungsmaßnahmen
nachweislich informiert werden.

Hygienische Grundregeln für das Bauen im Krankenhaus:

Sicherung der Baustelle, u.a. durch Anbringen
entsprechender Schilder, vor dem Betreten durch
Unbefugte
Festlegung von Ruhezeiten, Benennung von
Verantwortlichen für die Abstimmung von eventuell
notwendigen Änderungen im Arbeitzeitregime
staubdichte Abschottung des Baustellenbereiches vor
Beginn der Arbeiten - keine "wedelnden" Folien,
sondern vom Boden bis zur Decke reichende
Staubschutzwände (Gipskarton einseitig, einfach,
gespachtelt und gedichtet oder vergleichbare
technische Lösungen)
Abschottungen sind während der Bauzeit ständig auf
Dichtigkeit zu prüfen und ggf. zu erneuern;
Abdichtungen können Silikon, Klebeband, Abdichtmasse
u. ä. sein
separate An- und Abtransportwege für Handwerker und
Material ("Zugang von außen").
während Abbrucharbeiten und anderer Tätigkeiten mit
Staubentwicklung müssen die Fenster im
Baustellenbereich und den benachbarten Klinikbereichen
geschlossen gehalten werden
soweit möglich innerhalb der Bauzone Abkleben der Zu-
und Abluftkanäle, Schließen von Absperrklappen,
Abstellung der Zuluftversorgung und Abluftleitung von
raumlufttechnischen Anlagen
Verwendung geschlossener Schuttrutschen und
geschlossener Schuttcontainer
laufende sachgerechte Straßenreinigung, Lagergut
abdecken, staubende Abbruchmaterialien vor ggf.
erforderlichen Umschlagarbeiten im Freien befeuchten,
Bauschutt zügig vom Klinikgelände abfahren
laufende Fassadengerüstreinigung, Fassadengerüste am
Bestand mit Staubsauger reinigen
Strahlarbeiten an der Fassade nur mit angefeuchteten
Strahlmitteln, abzustrahlende Bereiche allseitig
und dicht verplanen
Verwendung geeigneter Absaugeinrichtungen
(Trockenstaubsauger mit Hochleistungsschwebstofffilter)
beim Einsatz entsprechender Maschinen (z.B.
Bohrmaschine, Schlitzfräse)
Schneidarbeiten mittels Trennscheiben unter
Wasserzufluss durchführen
Ordnung auf der Baustelle innerhalb- und außerhalb von
Gebäuden, Baustellen innerhalb des Gebäudes
in der Nähe von Patientenbereichen täglich besenrein
verlassen, ggf. Erhöhung der Reinigungsfrequenz
in angrenzenden Bereichen
rechtzeitige Information und Absprache mit den
Betroffenen bei Veränderungen im Bauablauf
Realisierung des Bauvorhabens ohne Stillstandszeiten
Entfernung der Abschottung erst nach Durchführung der
Bauendreinigung
desinfizierende Reinigung aller Flächen und
Gegenstände vor Übergabe der Baumaßnahmen
regelmäßige Kontrolle der Baustelle auch unter
infektionsprophylaktischen Aspekten, ggf.
Durchführungmikrobiologischer Untersuchungen
(Luftkeimsammeluntersuchungen in Risikobereichen,
mikrobiologische Kontrolle der Raumluftanlagen
Bei Havarien oder akut auftretenden hygienerelevanten
Problemen auf der Baustelle ist umgehend auch
die Krankenhaushygiene zu informieren

Besondere Hygienemaßnahmen für das Projekt FIPU:

Gewährleistung eines leichten Unterdrucks auf der
Baustelle, damit der Staub nicht in den Klinikbereich
gelangt.
In den Bereichen der Ebene 0 liegen Untersuchungs- und
Behandlungsräume, welche während der
Baumaßnahme weiterhin medizinisch betrieben werden.
Aus diesem Grund dürfen dort nur die durch die
Krankenhaushygiene eingewiesenen und namentlich
benannten Mitarbeiter der beauftragten
Unternehmen tätig werden.
Zugang zur Baustelle (BA 1 und BA 2) ausschließlich
von außen
Kein Zugang für Bauarbeiter über die Magistrale
Festinstallierte Staubschutzwände, die keine Türen
haben, sind gefordert
Bei der Planung des Wasserversorgung und
Abwasserentsorgung (z. B. De- und Neuinstallation von
Handwaschbecken) ist Herr Dr. van der Wall,
Hygiene-Ingenieur, zu informieren und einzubeziehen
Während des Umbaus muss das Wassersystem alle 72
Stunden gespült werden. Dafür ist der Spülplan
durchzuführen.

*Hinweis*
Zusätzlichen Technischen Vertragsbedingungen ZTV -
Innentüren aus Holz

1. Geltungsbereich und Ausführungsgrundlage

1.1) Die technischen Ausführungen der Leistungen
erfolgt nach ATV DIN 18355 Tischlerarbeiten, ATV DIN
18 357 Beschlagarbeiten und ATV DIN 18 361
Verglasungsarbeiten.

1.2) Es gelten alle zum Zeitpunkt der Erstellung des
Leistungsverzeichnis gewerkespezifischen und/oder
gewerketangierenden Regelwerke. Zusätzlich sind die
Empfehlungen und Vorschriften sowie die neuesten
Richtlinien der Fachverbände zu beachten.

1.3) Die Verarbeitungsvorschriften und -richtlinien
der Hersteller sind zu beachtet, dem Auftraggeber ist
auf Verlangen Einsicht in diese zu gewähren. Das gilt
besonders für Anzahl und Anordnung der Bänder und
Befestigungspunkte sowie die Fugenausbildung.

2. Stoffe, Bauteile

2.1) Sind im Leistungsverzeichnis und in den
Planungsunterlagen Richtfabrikate benannt, können
gleichwertige Konstruktionen und Qualitäten angeboten
werden. Der Nachweis der Gleichwertigkeit ist durch
vergleichbare statische Werte,
Konstruktionszeichnungen, Prüfzeugnisse,
Referenzobjekte, Muster usw. auf
Anforderung kurzfristig zu erbringen. Ohne
Bietereinträge gelten jedoch die aufgeführten Produkte
des
Leistungsverzeichnisses als vereinbart.

2.2) Sind im Leistungsverzeichnis und in den
Planungsunterlagen keine Fabrikate benannt, so sind vom
Auftragnehmer spätestens 15 Werktage nach
Auftragserteilung Muster- und Probestücke zur
Genehmigung
vorzulegen für Schichtstoff-Oberflächen, Türzargen,
Anleimer, Türbänder, Türdrücker und Rosetten. Muster
verbleiben beim AG und werden nicht extra vergütet.
Beschlagteile bleiben Eigentum des AN.

3. Angaben zur Ausführung
3.1 Allgemeine Angaben zur Ausführung

3.1.1) Vor der Materialdiposition hat der
Auftragnehmer die Roh- und Ausbauvorleistungen und
Wandkonstruktion auf Übereinstimmung mit den Angaben
im Leistungsverzeichnis sowie die
Fußbodenhöhen und sonstige bauseitige Gegebenheiten zu
prüfen. Beanstandungen sind der Bauleitung
sofort zu melden, damit umgehend erforderliche
Maßnahmen durch die örtliche Bauleitung des AG
eingeleitet werden können.
3.1.2) Der AN hat prüffähige Türlisten mit allen zur
Erfassung der Elemente, Zargen und Beschläge
notwendigen Angaben zu erstellen und vor der
Bestellung zur Freigabe beim Architekten einzureichen
(1-fach Papier + digital). Die Türlisten sind zeitlich
so abgestimmt zu übergeben, dass die Einbautermine
gewährleistet werden. Eine Prüfzeit von 14 Tagen für
den Architekten ist jeweils zu berücksichtigen

3.1.3) Die Öffnungsrichtung von Türen ist vor der
Bestellung oder Fertigung der Türen vor Ort gemeinsam
mit dem Auftraggeber oder der Bauleitung endgültig
festzulegen.

3.1.4) Vor Arbeiten, die Feinstaub erzeugen, sind die
Räume entsprechend abzudichten, der Staub zu
beseitigen und/oder Absauggeräte zu verwenden.

3.1.5) Dübel zur Befestigung müssen auf den Untergrund
abgestimmt sein; ihre Spreizkräfte dürfen keine zu
großen inneren Spannungen erzeugen. Bei nicht
ausreichend festem Untergrund sind Injektionsanker zu
verwenden.

3.1.6) Bei Materialtransport durch bauseits
angebrachte Türen oder Fenster sind Vorkehrungen zu
treffen,
um Beschädigungen der Gewände, Bekleidungen und
Schwellen zu vermeiden.

3.1.7) Wenn unzulässige Toleranzen oder Änderungen des
geplanten Fußbodenaufbaus festgestellt werden,
sind vor Beginn der Arbeiten die tatsächlichen
Einbauhöhen bezogen auf das gesamte Ausbausystem mit
der Bauleitung abzustimmen.

3.1.8) Werden für Schalldämmzwecke Bodendichtungen an
Türen gefordert, so sind sie nachstellbar
anzubringen. Das Nachstellen muss ohne Aushängen der
Türen möglich sein.

3.1.9) Die in den Positionen angegebenen Öffnungsmaße
sind Rohbauöffnungsmaße, also Höhenmaße bei
Türen ab fertigem Fußboden.

3.2.Innentürblätter

3.2.1 Türblätter allgemeine Anforderungen
3.2.1.1) Die Türblätter sind werkseitig mit allen
notwendigen Ausfräsungen und Bohrungen für die Montage
der Beschläge und Bänder auszurüsten. Die Unterkanten
der Türblätter sind kürzbar auszuführen. Bei
werkseitigen Versiegelungen, ist diese bei
nachträglich eingekürzten Türblättern zwingend wieder
herzustellen. Nachträgliches Kürzen des Türblattes
und/oder eventuelles Einsetzen eines
Bodendichtungssystems muss möglich sein. Anzahl der
Bandfräsungen nach Angaben des Herstellers
(statisches Erfordernis).
Das Türblatt ist mit Schlossfräsung für
Einsteckschloss und Querbohrungen für Drücker und
Schlüssellöcher,
entweder in Höhe 1050 oder auch 850 mm ausführbar.

3.2.1.2) Die Türblätter müssen konstruktiv mit einem
vierseitig umlaufenden lamellierten Massivholzrahmen
ausgestattet werden, welcher die Stabilität des
Türblattes und auch die Befestigung der Beschläge
inkl. der
Schlösser dauerhaft gewährleistet

3.2.1.3) Alle Türoberflächen der Innentüren sind mit
mind. 0,8 mm dickem HPL matt stoßfugenfrei (keine
senkrechten oder waagerechten Stöße der
Schichtstoffplatten, auch nicht bei Türbreiten über
1,25 m) belegt.
Furnierdicke nach DIN 4079. An Sichtflächen sind
Leimdurchschlag, sichtbare Leimfugen, die aus 50 cm
Entfernung bei normalen Tageslichtverhältnissen
erkennbar sind, Harzgallen sowie lose, überlappte und
durchgeschliffene Stellen und Risse unzulässig.
Die Kantenausbildung erfolgt 3-seitig gefälzt
einschlagend. Es sind Einleimer Buche, lackiert,
auszuführen. In
Feuchträumen ist eventuell eine PU-Kante (RAL-Farbton
nach Wahl AG) in der Kalkulation zu
berücksichtigen. Die Unterkante kann als ein Einleimer
ausgeführt werden.

3.2.1.4) Das Türblatt hat eine Mindeststärke von 42
bis 50 mm (bis 70 mm je nach bauphysikalischer
Anforderung z. B. Schallschutzklasse)

3.2.1.5) Türblatter sind als Sperrtür mit Röhrenspann,
Vollspan oder Sperrtür und für Sonderzwecke mit
beispielsweise Spezial-Brandschutzeinlage und
umlaufender Verstärkung auszuführen

3.2.1.6) Die werkseitige Türblattausstattung
beinhaltet die notwendigen Kabelkanäle in verdeckt
liegender
Ausführung für die Verbindung der eventuell im
Türblatt befindlichen Blockschlösser, Reedkontakte und
Fluchttüröffner (im Standflügel). Der Kabelübergang
von der Wand zum Türblatt ist bei geschlossener Tür
nicht sichtbar (Kabelaustritt im Türfalz der
Bandkante, Kabelführung in flexibler Spirale zur
Zarge).
3.2.1.7 Glasausschnitte:
Bei ausgewählten Türblättern wird ein Glasausschnitt
gemäß Türliste bzw. Ausführungsplanung vorgesehen.
Größe, Lage und Verglasungsart sind den jeweiligen
Einzelpositionen zu entnehmen.

3.2.2 Türblätter mit Rauch- und Brandschutzanforderung
3.2.2.1) Die Erfüllung der Anforderungen an Brand-
oder Rauchschutz sind durch Prüfzeugnisse und
allgemeine bauaufsichtliche Zulassungen nachzuweisen.
Die zugehörigen Kennzeichnungsplaketten sind
dauerhaft an Zarge und Türblatt zu befestigen,
Kennzeichnungsaufkleber sind nicht zulässig.

3.2.2.2) Bei Brandschutztüren sind alle Bauteile nach
Herstellersystemen zu liefern und einzubauen.
Innerhalb der vereinbarten Systeme dürfen nur
systemgebundene und der Zulassung entsprechende Teile
verwendet werden.

3.2.3 Schallschutztürblätter (dB)
3.2.3.1) Die Erfüllung der Anforderungen an den
Schallschutz sind durch Prüfzeugnisse und allgemeine
bauaufsichtliche Zulassungen nachzuweisen. Die
zugehörigen Kennzeichnungsplaketten sind dauerhaft an
Zarge und Türblatt zu befestigen,
Kennzeichnungsaufkleber sind nicht zulässig.

3.2.3.2) Der Türaufbau erfolgt mit
Vollspan-Mittellage, ggf. mehrlagig oder
Spezial-Schalldämmeinlage. Das
Türblatt ist mit einer absenkbaren Bodendichtung
ausgestattet.

3.2.4 Türblatt-Oberflächen (HPL)
HPL-Schichtstoffplatte 0,8 mm: Die Oberfläche ist
robust, unempfindlich gegen Schmutz und
Fingerabdrücke.
Die Freigabe, d.h. die endgültige Auswahl einer
Oberfläche, erfolgt in der Regel nach einer
Bemusterung.
Dabei ist darauf zu achten, dass repräsentative
Flächen in DIN A3-Größe bemustert werden.

Dekor: Holzoptik, dunkel gehaltene
Walnuss-Holzreproduktion, sanfte Übergänge und
regelmäßige,
ruhige Streifen mit warmem rötlich-braunem Farbton

3.3 Türbänder:
2 Stück Rollenbänder für stumpfes oder gefälztes
Türblatt an Stahlzargen, sichtbar ausgeführtes Band mit
ausgeprägter Bandrolle, 3-dimensional verstellbar
(Höhe, Seite und Dichtungsebene), geeignet für den
Einsatz im Objektbereich.
Mit tragender Rollenlagerung (Kugel- und/oder
Gleitlager), dauerhaft wartungsfrei, aus nichtrostendem
Werkstoff. Bandrollen und sichtbare Bandteile in
Edelstahlausführung, rostfrei, passend für Stahlzargen
und
gefälzte Türblätter, inklusive aller erforderlichen
Befestigungselemente.

Bei Türbreiten = 1,01 m, bei Türen mit
Obentürschließern sowie bei schweren Türblättern (z.
B. Schallschutz-
oder Strahlenschutztüren) sind 3 Rollenbänder je Tür
vorzusehen.

3.4 Türdrücker
3.2.6.1) Die Türdrücker-Garnituren sind zwingend im
gesamten Objekt gewerkübergreifend aufeinander
abgestimmt sein.

3.2.6.2) Als Mindestanforderung gilt die
Objektbeschlagausführung mit Ausgleichslagerung AGL
oder
kugelgelagert. Für Wechselgarnituren sind die
entsprechenden Modelle dieser Produktserie anzubieten.
Die
Zylinderlängen sind rechtzeitig an die
Schließanlagen-Firma weiterzuleiten.

3.2.6.3) Türbeschläge in U-Form, ergonomisch
abgerundet, mit runden Rosettengarnituren, für
bauseitige
PZ-Schließungen; Edelstahl fein Matt,

3.5 Einsteckschlösser (PZ)
Einsteckschlösser sind in mittelschwerer
Behördenqualität für 2-tourige Schließung mit 8 bis 9
mm Nuss
auszuführen, für PZ vorgerichtet zur bauseitigen
Aufnahme der Schließanlage. Dornmaß 80 mm, Falle und
Riegel vernickelt und poliert, Stulpe aus Edelstahl
feinmatt geschliffen.

3.6 Obentürschließer
Obentürschließer für Montage an Feuer- und
Rauchschutztüren, mit Gleitschiene in 30 mm Bauhöhe,
mit in
der Gleitschiene integrierter elektromechanischer
Feststellung stufenlos von 80° bis 130° auf exakten
Punkt
einstellbar nach EN 1155, Feststellposition
überfahrbar, Schließwirkung ab 180° Öffnungswinkel,
integrierte
Rauchschalterzentrale mit Alarmschwellennachführung,
Verschmutzungsanzeige und Prüftaste, von vorn
einstellbare Schließkraft nach EN 1154,
Schließgeschwindigkeit und Endschlag, mit regulierbarer
Öffnungsdämpfung, mit optischer Größenanzeige,
Normalmontage auf Türblatt/Bandseite, mit Montageplatte

3.7 Stahlzargen
3.7.1) Es sind zweiteilige Stahlumfassungszargen,
verdeckt im Falz verschraubt, für den nachträglichen
Einbau in Wände für einfach -oder doppelt (je nach
Anforderung) überfälzte Türen, aus sendzimirverzinkten
Stahlblechen 2 mm Dicke ohne Bodeneinstand und ohne
Schwelle auszuführen. Die durchgeschweißten
Gehrungen sind sauber geschliffen.

3.7.2) Die Zargen ist in der Länge kürzbar zur
Aufnahme von Bodentoleranzen.

3.7.3) Bandtaschen sind in erforderliche Anzahl
auszuführen. Bandtaschen sind mörteldicht auszuführen.

3.7.4) Bei Türbreiten über 1,01 m oder bei schweren
Türblättern (Schallschutz, Strahlenschutz) sind 3
Bänder vorzusehen. Bandunterkonstruktion für 3
D-Bänder, Bandabstände nach DIN 18111

3.7.5) Die Dichtung (Anschlag) sind als dreiseitige
APTK-Lippendichtung, thermisch stabil,
desinfektionsmittelbeständig und akustisch wirksam
auszuführen. An den Ecken auf Gehrung geschnitten,
Farbe Grau oder nach Angabe Auftraggebers, lose
mitgeliefert, zwischengelagert und nach dem bauseitigen
Anstrich eingebaut.

3.7.6) Aussparungen für Falle und Riegel mit
Schutzkasten maßgenau mit Meterrisskerbe, entsprechend
den
vorgesehenen Türschlössern. Die genauen Abmessungen
sind auf das Einsteckschloss abzustimmen. Die
unteren Distanzschienen sind nach Einbau der Zargen
flächenbündig zu entfernen. Die Bohrungen sind zu
schließen und flächenbündig zu spachteln und zu
schleifen.

3.7.7) Zargen für Brandschutztürblätter sind
vorgerichtet für Obentürschließer.

3.7.8) Stahlzargen geeignet für den Einbau in
verputzten oder gespachtelten Massivwänden oder
Trockenbauwänden sind jeweils gemäß ihrer Zulassung
mit Mineralwolle voll satt zu hinterstopfen oder bei
gesonderten Anforderungen vollflächig zu hintermörteln
bzw. durch Vergießen (mit Standardmörtel 4:1,
erdfeucht oder Stahlzargenvergussmörtel) auszufüllen.
Das Verwenden von Montageschäumen zur
Zargenbefestigung ist nicht gestattet.

3.7.9 Vor dem Ausmörteln der Zargen sind die Löcher
der bauseitigen UA-Profile und CW-Profile
abzukleben. Öffnungen in der Zarge sind vor dem
Hintermörteln wie folgt zu schützen:
Bandtaschen mit Einsteckabdeckungen, Papp- oder
Kunststoffeinsätzen oder Klebeband abdecken.
Riegelaussparung, Verschließen mit Stopfen,
Schaumstoffstücken oder vorher Abkleben.
Fallenaufnahme( genauso wie Riegelaussparung schützen)
mit Bau-Schutzabdeckungen.
Elektrokabelöffnungen mit Stopfen oder Tüllen
verschließen, um das Eindringen von Mörtel zu
verhindern.

3.7.10) Die Anschlüsse an die jeweilige
Wandkonstruktion müssen den bauphysikalischen
Anforderungen
entsprechen und die Anforderungen an Schallschutz,
Brandschutz, Strahlenschutz, Feuchtigkeitsschutz und
Fugenbewegung erfüllen. Einzukalkulieren ist das
Abdichten der Anschlussfuge der Türzargen an die Wand
mit plastoelastischem überstreichbarem Dichtstoff gem.
Zulassung. Für die Fugenausbildung sind die nach
DIN zulässigen Maßtoleranzen zu berücksichtigen.

3.7.11) Die Endbeschichtung (Lackierung) der Zargen
erfolgt bauseits im eingebauten Zustand

3.8 Installationen

3.8.1) Die Installation und Verkabelung von
Bauelementen für elektrisch betriebene Antriebs-,
Betätigungs-
und Bedienelemente sowie Brand- und Rauchmelder usw.
gehört mit zur Leistungsausführung. Die
Energiezuführung und Verkabelung bis zu einer
Übergabedose, bis ca. 5,0 m vom Bauelement entfernt,
erfolgt bauseits. Entsprechende Installations-, Kabel-
und Schaltpläne erstellt der AN zur Ausführung seiner
Leistung. Entsprechendes schaltberechtigtes
Fachpersonal für Montage und Anschluss hat der AN
bereitzustellen. Alle an den Türen vorgesehenen
Elektroteile bzw. -bestückungen sind elektrisch
eigenverantwortlich anzuschließen. Jede Türanlage muss
als eine in sich funktionierende Komplettleistung
hergestellt und übergeben werden. In die Leistungen
sind sämtliche Schlitzarbeiten in Massivwänden sowie
die rechtzeitige Verkabelung in Trockenbauwänden mit
einzukalkulieren.
3.8.2) Sämtliche Verkabelungen sind an Wänden und
Decken verdeckt auszuführen.

3.9 Besondere Angaben zur Bauausführung

3.9.1) Bestandteil der Leistung sind die Prüfung der
Vorleistungen vor Ausführungsbeginn, die Prüfung der
Maßhaltigkeit der relevanten Bauteile, der
Tragfähigkeit der Montageuntergründe, der Schutz der
Leistung
gegen Beschädigung durch den Baubetrieb, sowie der
Schutz bereits errichteter Bauteile anderer Gewerke
sowie die restlose Entfernung der Schutzmaßnahmen nach
Aufforderung des AG.

3.9.2) Sämtliche Rohbauöffnungen und Wandstärken sind
durch örtliches Aufmaß zu überprüfen.

3.9.3) Zargen und Türblätter sind nach den Vorgaben
der Bauleitung abschnittsweise für 2 Bauabschnitte
anzuliefern und einzubauen.

3.9.4) Nach dem Einbau der Zargen sind die Türblätter
der Innentüren wieder auszubauen und verpackt beim
Auftragnehmer zwischenzulagern. Ein Zwischenlagern auf
der Baustelle kann nicht erfolgen. Türblätter sind
beim Auftragnehmer auf Abruf durch die Bauleitung
vorzuhalten. Erforderliche Unterbrechungen der Arbeiten
sind in die Einheitspreise einzukalkulieren und werden
nicht gesondert vergütet.Die Endmontage erfolgt nach
Abschluss anderer Arbeiten (z.B. Bodenbelag) in
Abstimmung mit der Bauleitung.

3.9.5) Die Thüringer Bauordnung (ThürBO) selbst
definiert den Begriff "dichtschließend" nicht explizit.
Alle Türblätter, stumpf einschlagend oder gefälzt sind
mit mindestens dreiseitig umlaufende Dichtung
herzustellen. Ein Anspruch auf Rauchdichtheit besteht
nicht, soweit sie nicht gefordert wird, d.h. der
Bodenspalt bleibt offen (anders als bei
Rauchschutztüren)

3.9.6) Falz- und Anschlagdichtungen sind nach den
Malerarbeiten einzubauen. Hierfür notwendig werdende
An- und Abfahrten sind einzukalkulieren. Eine
gesonderete Vergütung hierfür erfolgt nicht. Die
hierfür
notwendigen Arbeiten sollten im Zusammenhang mit der
Abschließenden Montage der Türblätter erfolgen.

3.9.7) Geplanter bzw. bauseits vorhandener Bodenbelag
ist PVC-R9-braun

3.9.8) Die Zargen sind nach den Innenputzarbeiten und
vor den Fliesenarbeiten zu montieren.

4 Preisinhalte

Ergänzend zu DIN 18355 gelten als Nebenleistung:

Übertragen des Meterrisses (bauseits je Geschoß mind.
einmal angelegt)
Alle Anschlüsse an angrenzende Bauteile einschl.
Fugendichtung sowie alle Falzdichtungen.
Das Entfernen von Etiketten, Klebestreifen,
Schutzüberzügen, Markierungen.
Das Justieren von Beschlägen, das Aushängen der
Türblätter und das Einhängen der Türblätter und
Gangbarmachen der Türen nach Abschluss der
Malerarbeiten bzw. Bodenbelagsarbeiten.
Das sachgemäße Dichten der ausgeschriebenen
Feuerschutz-Bauteile an den Baukörper.
Das Weiterrücken fahrbarer Gerüste im Zuge des
Arbeitsfortschritts für eigene und fremde Gerüste,
sofern das ohne Auf- und Abbau und lediglich durch
erneute Abstützung möglich und zulässig ist.
Das Hinterfüllen von ausgeschriebenen Fugen und
Hohlräumen, das Reinigen, Vorbehandeln und das
Begradigen der Ränder ggf. durch Abkleben.

Alle Detailangaben aus der beigefügten Türliste sind
nicht in den Einzelpositionen aufgeführt. Sie sind
jedoch bei der Kalkulation der Tür als komplettes
Bauteil zu berücksichtigen.

Die Abwicklung der Bauarbeiten in getrennten
Zeiträumen und daraus resultierenden mehrmaligen
Anfahrten
können nicht ausgeschlossen werden und sind in der
Kalkulation vom AN zu berücksichtigen .

Maßabweichungen bis zu 5 cm +/- bedeuten keine
Veränderung des Einheitspreises

Türelemente mit Brand- / Rauchschutzanforderungen
dürfen sich optisch nur durch den Türschließer von den
übrigen Türelementen unterscheiden.

Brandschutz-Türelemente müssen u.a. für feuerhemmende
und feuerberständige (F30/90-A)
Metallständerwände gemäß DIN 4102-4 zugelassen sein.

*Hinweis*
Technische Vorgaben und bauphysikalische Anforderungen

Die geforderten Werte sind durch rechtzeitige
Prüfungen vor Fertigungsbeginn der Serie nachzuweisen.
Die Einleitung dieser Prüfungen hat unverzüglich nach
Beauftragung zu erfolgen

Soweit in den Leistungsbeschreibungen für einzelne
Positionen keine anderen Angaben erfolgen, gelten die
nachstehenden Vorgaben:

Auch ohne weitere Nennung im Leistungsverzeichnis
(allgemeingültig) ist in alle Positionen
einzukalkulieren:

Alle Drehtüren ohne Anforderungen:
Ausrüstung mit Fallen- Riegelschloss
Ausrüstung mit 3-D Rollenbändern, geschraubt, in
Edelstahl  feinmatt
Türgarnituren (Drücker oder Knauf inkl. Rosetten) in
Edelstahl, feinmatt
Türblatt Material HPL - Holzoptik nach Wahl des AG
Türblätter vorwiegend stumpf einschlagend (1 Ausnahmen)

Technische Vorgaben

1) Barrierefreiheit
2) Flucht- und Rettungswege
3) Oberflächenbehandlung
4) Verglasung
5) Sicherheit

Bauphysikalische Anforderungen

A) Schallschutz
B) Brandschutz
C) Selbstschließung
D) Wärmeschutz
E) Luftdurchlässigkeit (Dichtheit)
F) Einbruchschutz
G) Durchschusshemmung
H) Explosionshemmung
I) Bedienungskräfte
J) Windwiderstandsfähigkeit
K) Verformungsstabilität
L) Mechanische Beanspruchung
M) Schlagegendichtheit - entfällt -
N) Strahlenschutz - entfällt -
O) Fähigkeit der Freigabe

Technische Vorgaben

1) Barrierefreiheit

Türen
Die Lichte Durchgangsbreite ist das Maß der Lichten
Durchgangsbreite abzüglich der anteiligen
Türblattstärke, welches sich bei Öffnung der Tür im
Öffnungswinkel 90° ergibt.

Geometrische Anforderungen an Türen  erforderl.mind.
Abmessungen
Durchgang lichte Breite Gehflügel  900 mm
Durchgang lichte Breite Gehflügel mit
Rollstuhlnutzung/Gehhilfe  1000 mm
Durchgang lichte Breite Gehflügel mit Bettenrettung
1200 mm
Durchgang lichte Höhe  2050 mm
Drückerhöhe begründeter Einzelfall  850 -1050 mm

2) Flucht- und Rettungswege (Normalfunktion nach DIN
EN 179)

Bei der Festlegung der mindestens erforderlichen
lichten Breite von Fluchtwegen, sind alle
Gegebenheiten zu
berücksichtigen, die die lichte Breite des Fluchtweges
einschränken können.
Die erlaubten Unterschreitungen von 15 cm werden in
der Regel bereits durch den Türrahmen verbraucht.
Die Unterschreitung der lichten Fluchtwegbreite durch
z.B.  Geländer, Handläufe, vorstehende
Ein-/Anbauten (Rammschutzbügel) usw., ist eine
Abweichung von der ASR A2.3 und somit nicht zulässig.
Die 15 cm-Regelung greift hier nicht!

Drücker
Das freie Ende des Drückers muss nach DIN EN 179
zwingend zum Türblatt zeigen (U-Form).

Schlösser
Brandschutztüren und Rauchschutztüren, die innerhalb
von Flucht- und Rettungswegen liegen und von der
Fluchtseite her verschlossen sein müssen, sind mit
Panikschlössern gemäß DIN EN 179 auszustatten. Diese
ermöglichen das Öffnen der Tür in Fluchtrichtung durch
Betätigung des Türdrückers, auch bei verriegeltem
Schloss.
Die Fluchtseite einer Tür ist die Seite, zu der sich
die Tür im Panik- oder Fluchtfall öffnen lassen muss.

Feststellanlagen
Eine Feststellanlage besteht grundsätzlich aus mind.
einem Brandmelder, einer Auslösevorrichtung
(Auslösung des Schließvorganges elektrisch bspw. über
einen Handtaster oder Brandmelder), einer
Feststellvorrichtung und einer Energieversorgung.
Feststellanlagen können entweder als Bauteil mit einem
Türschließer kombiniert werden oder über Haftmagneten
hergestellt werden.
Bei der Verwendung an zweiflügeligen Türen muss über
eine Schließfolgeregelung sichergestellt sein.

Drehtürantriebe entfällt
Drehtürantriebe müssen bei Feuer- und Rauchschutztüren
eine allgemeine Bauartgenehmigung aufweisen
und beinhalten gleichzeitig eine zugelassene
Feststellvorrichtung. Geregelt werden Drehtürantriebe
über die
Normen DIN 18650 "Automatische Türsysteme" und DIN EN
16005 "Kraftbetätigte Türen". Durch die
Umsetzung einer vorgeschriebenen Gefahrenanalyse sind
erforderliche Sicherheitsausstattungen und
gegebenenfalls zugelassene Fingerschutzsysteme zur
Absicherung der Nebenschließkanten zu
berücksichtigen. Zum Schutz der Personen werden bei
der Verwendung von Drehtürantrieben
Infrarot-Sensorleisten oder Laserscanner eingesetzt.
Geeignet, um Türen leicht manuell zu öffnen (DIN
18040 optimiert) durch Servounterstützung. Die
Nebenschließkante ist durch Fingerschutzrollos oder
Rundprofile abzusichern.

Panikfunktion
Teilpanik: Paniköffnung nur über den Gehflügel. Der
Standflügel bleibt geschlossen.
Vollpanik: Die Paniköffnung ist über den Geh- und den
Standflügel möglich. Dies erfordert zusätzlich eine
verdeckt liegende oder aufgesetzte Mitnehmerklappe.

3) Oberflächenbehandlung

Farb-Beschichtung mit Korrosionsschutz (äquivalent C3
EN ISO 12944) durch Pulverbeschichtung, Farbton
Metallbauarbeiten geeignet für bauseitige geplante
Schlussbeschichtung (Pulverbeschichtung) RAL 7042
gültig für alle sichtbaren Flächen der Metallprofile,
Glashalteleisten, Stahlbleche, Alubleche, Paneele und
Mitnehmerklappen inkl. Reinigung und Entfettung der
Konstruktionsteile, Vorbehandlung der
Konstruktionsteile mittels Sweep-Strahlreinigung,
Epoxi-Grundbeschichtung, Schichtdicke 80 [µm],
Polyester-Deckbeschichtung, Schichtdicke 80 [µm] zur
Herstellung eines diffusionsdichten
Mehrschicht-Aufbaus mit einer Gesamtdicke 160 [µm].
Der beschriebene Aufbau des Korrosionsschutzes ist vom
Bieter unter Beachtung des Schutzzieles
gegebenenfalls zu modifizieren.

Alle sichtbaren Beschläge: in Edelstahl (wenn nicht
anders erwähnt mit matter Oberfläche)
5) Gebrauchssicherheit

Bänder
Klasse 1 nach DIN 1935. Die grundlegenden
Anforderungen an die Gebrauchssicherheit sind von allen
Bändern zu erfüllen.

Türdrücker
Klasse 1 nach DIN 1906. Die grundlegenden
Anforderungen an die Gebrauchssicherheit sind von allen
Türdrückern im öffentlichen Bereich zu erfüllen.

Bauphysikalische Anforderungen

A) Schallschutz
Schallschutzwerte nach DIN 4109-2:2018-01: werden in
den einzelnen Positionen definiert.
( ) Der geforderte Wert (erf. R'w) versteht sich als
am Bau gemessen
(x) Der geforderte Wert (Rw) steht für den Prüfwert
(geprüft im Labor)
Wird kein Wert angegeben bestehen keine Anforderung an
den Schallschutz.
Sollten für den Fenster- bzw. Türtyp, bedingt durch
die Größe, Form, Profilauswahl etc., kein Prüfzeugnis
vorliegen, so hat die Ausführung in Anlehnung an das
entsprechende Zeugnis zu erfolgen, die Abweichungen
sind dem AG schriftlich mitzuteilen. Ein
entsprechendes Prüfzeugnis bzw. die Mitteilung über
die Änderungen
über das jeweilige Element, sowie eine Werks- und
Montagebescheinigung ist auszustellen und dem
Bauherrn auszuhändigen.

Grundlage ist das Schallschutzprüfzeugnis des
Systemherstellers für das entsprechende System. Sollten
Elementabmessungen, Profilkombinationen,
Elementaufteilungen, Öffnungsarten oder andere
Parameter
vom Prüfzeugnis abweichen, sind geeignete
schallschutztechnische Zusatzmaßnahmen zu
berücksichtigen.
Diese Maßnahmen sind im Einheitspreis zu
berücksichtigen.

Der AN hat nach seinem vorauszusetzenden Wissensstand
Bedenken geltend zu machen, wenn der effektiv
gewollte oder nach Vorschrift erforderliche Wert vor
Ort mit der ausgeschriebenen Konstruktion nicht
erreicht
wird.

B) Brandschutz (Leistungseigenschaften und
Produktmerkmale nach DIN EN 16034

Die Brandschutzanforderungen EI30, EI60 und EI90
werden in den einzelnen Positionen jeweils definiert.
Die Fabrikation der Elemente hat durch lizenzierte
Metallbauunternehmungen und nach den Richtlinien des
Systemherstellers zu erfolgen.
In der Folge werden zur Beschreibung der
Brandschutzanforderung die bauaufsichtlichen
Bezeichnungen
feuerhemmend (F30), hochfeuerhemmend (F60),
feuerbeständig (F90)) verwendet.
Die notwendigen CE-Kennzeichnungen müssen an der Tür
angebracht sein sowie die Leistungserklärung
und Begleitdokumente (Sicherheitsdatenblätter etc.)
zur Verfügung gestellt werden.

Verglasung
Brandschutzverglasungen der Klassifizierungen E 30, E
60, E 90 oder E 120 nach DIN EN 13501-2 erfüllen
nicht die Anforderungen feuerhemmend,
hochfeuerhemmend, feuerbeständig oder
Feuerwiderstandsfähigkeit 120 Minuten.

VSG - Verglasung Rohrahmentüren mit
Rauchschutzfunktion,Glasstärken nach
unternehmerseitiger Statik
EI3 0 bis EI 120 - Brandschutzverglasung mit
allgemeiner bauaufsichtlichen Zulassung des Deutschen
Instituts für Bautechnik (DIBT-Berlin) für
regelungsbedürftige Komponenten sowie allgemeine
Bauartgenehmigungen für die Anwendung. Der Glaseinsatz
inkl. Schaumstreifen im Falzbereich hat den
Systemvorschriften sowie den Lieferantenrichtlinien zu
erfolgen.

Türbänder
Klasse 1 nach DIN EN 1935 geeignet zur Anwendung an
Feuer- und Rauchschutztüren (EN 1634-1)

Türdrücker
Es sind Türdrückergarnituren aus Edelstahl (wenn nicht
anders vorgegeben) zu verwenden, die gemäß
Verwaltungsvorschrift Technische Baubestimmungen nach
DIN 18273 hergestellt und geprüft worden sind.
Der Vierkantstift muss aus Stahl sein, einen
Querschnitt von 9 x 9 mm aufweisen und in Längsrichtung
ungeteilt sein. Bei einem zweiteiligen Panikstift sind
dessen beide Teile zugfest aber drehbar miteinander
verbunden.

Türeinsteckschlösser
Türeinsteckschlösser für Rauch- und Feuerschutztüren
müssen nach DIN 18250 geprüft sein und mit dem
Ü-Zeichen gekennzeichnet sein.

C) Selbsschließung
Die Fähigkeit der geöffneten Tür, vollständig und
selbsttätig durch gespeicherte Energie zu schließen,
darf
auch durch elektrischen Strom erfolgen, wenn dieser
für den Fall eines Stromausfalls durch gespeicherte
Energie abgesichert ist. Die Eigenschaft "C" zur
Klassifizierung zur Dauerhaftigkeit der
Selbstschließung ist
zu beachten.

D) Wärmeschutz
Wärmedurchgangskoeffizient U [W/m2K] Fenster/Tür:
Uw =
UD =

E) Luftdurchlässigkeit (Dichtheit)
Klasse Luftdurchlässigkeit: nicht relevant
Rauchschutztüren: die in der DIN 18095-2 2 bzw. DIN EN
1634-3 definierte Prüfung über die Grenzwerte der
Luftdurchlässigkeit muss erfolgreich bestanden werden.
Leckrate (bei 50 Pa) <= 20 m³/h (einflügeligen
Türanlagen) bzw. <=30 m³/h (zweiflügeligen Türanlagen)
Rauschutztüren müssen in diesem Zusammenhang auch die
in den DIN-Normen definierten
Dauerfunktionsprüfungen erfolgreich bestanden haben.

F) Einbruchschutz
Einbruchhemmung gemäß DIN EN 1627, Widerstandsklasse:
keine Forderung

G) Beschusshemmung
Durchschusshemmung gemäß DIN EN 1522,
Widerstandsklasse: keine Forderung

H) Explosionshemmung
Klassifizierungscode nach DIN EN 13123-1: keine
Forderung

I) Bedienungskräfte
Klassifizierung der Bedienungskräfte und
Bedienungsmomente nach EN 12217: max. Klasse 3
-  25 N zur Einleitung der Bewegung beim Öffnen oder
Schließen des Türblattes
-  2,5 Nm oder 25 N für handbetätigte Beschläge
(Türdrücker)
-  1,5 Nm oder 6 N für fngerbetätigte Beschläge
(Schlüssel)
Kraftbetätigte Drehflügeltüren dürfen
sicherheitsrelevante statische und dynamische
Grenzwerte nicht
überschreiten und sind gemäß DIN EN 16005 geprüft.

K) Verformungsstabilität
Verformungsklasse nach DIN EN 12219: Klasse 3

L) Mechanische Beanspruchung

Türen
Klasse mechanische Festigkeit nach IN EN 1192: Klasse 3

M) Schlagegendichtheit
Geschützte Lage NPD bis 4 B, Ungeschützte Lage 4 A

N) Strahlenschutz
Strahlenschutz nach DIN 6834: nur an
Durchblickfenstern zu berücksichtigen

O) Fähigkeit zur Freigabe (Dauerhaftigkeit)
Die Eigenschaften "Fähigkeit zur Freigabe" und
"Dauerhaftigkeit der Fähigkeit zur Freigabe bei
Einsatz einer
Feststellanlage ist gegeben. Die Feststellanlage
entspricht DIN EN 1155.
Die Eigenschaft "Dauerhaftigkeit der Selbstschließung
gegenüber Alterung (Korrosion)" ist zu gewährleisten.

KLASSIFIZIERUNGSSCHLÜSSEL

Türbänder
Klassifizierung von Bändern nach DIN EN 1935
Gebrauchsklasse Klasse 4
Dauerfunktionstüchtigkeit: Klasse 7 (200 000 Zyklen)
DIN 1935
Bandklasse Klasse 14
Klassifizierungsschlüssel:
4 / 7 / 7/ 0/1./ 1/ 4 / - /14
Feuerbeständigkeitsklasse 0 oder 1 gemäß Anforderung
zu Rauch-/ Brandschutz

Türdrücker und Türknäufe
Klassifizierung nach DIN EN 1906
Benutzerkategorie Klasse 4
Dauerfunktionstüchtigkeit Klasse 7
Ausführungsart Typ B (mit Federvorspannung)
Klassifizierungsschlüssel:
4 / 7 / - / 0 / 0 / 4 / 0 / B

Türdrücker für Rauch- und Feuerschutztüren müssen nach
DIN 18273 geprüft sein und mit dem Ü-Zeichen
gekennzeichnet sein. Feuebeständikeit: Klasse D1

Türeinsteckschlösser
Klassifizierung nach DIN EN 12209
Gebrauchskategorie Klasse 3 nach DIN EN 12209
Dauerfunktionstüchtigkeit und Belastung der Falle
Klasse M nach DIN EN 1906
Klassifizierungsschlüssel:
3 / M / 5 / 0 / 0 / C / 3 /  A-C,H,K,L, P, S* /
A-F,H** /  2 0

Die Schlösser sind hinsichtlich Türmasse und
notwendiger Schließkraft entsprechend dem
Verwendungszweck für Objekttüren im Krankenhausbereich
vom Auftragnehmer selbst zu wählen.
Die angegebenen Klassifizierungen stellen
Mindestforderungen dar.

*) Der Türbezogene Verwendungszweck ist entsprechend
der Positionsbeschreibung zu wählen (z.B.
Drehflügeltür, Schiebetür)
**) Die Art der Schlüsselbetätigung und Verriegelung
ist entsprechend der Positionsbeschreibung zu wählen
(z.B. Zylinderschloss, manuelle Verriegelung)

Türeinsteckschlösser für Rauch- und Feuerschutztüren
müssen nach DIN 18250 geprüft sein und mit dem
Ü-Zeichen gekennzeichnet sein.

*Hinweis*
1. Geltungsbereich

Diese Zusätzlichen Technischen Vertragsbedingungen
(ZTV) gelten für alle Laserschutzrollos, unabhängig
von ihrer Ausführung oder ihrem Einbauort,
insbesondere für:

Laserschutzrollos an Außenfenstern, raumseitig
montiert,
Durchblickfenster / Trennwandverglasungen (Metallbau)
mit integriertem Laserschutzrollo,
Glasausschnitte und Lichtausschnitte in Türen mit
integriertem Laserschutzrollo.

Die ZTV ist Bestandteil aller zugehörigen
Leistungsverzeichnisse.

2. Normen und Richtlinien

DIN EN 60825-1  Sicherheit von Laser-Einrichtungen
(Laserklassen)
DIN EN 12254  Laserschutzvorhänge, -rollos und
-jalousien

Die Auslegung der Laserschutzrollos hat entsprechend
der in den Planunterlagen und LV-Positionen
festgelegten Laserklasse zu erfolgen.

3. Allgemeine Anforderungen

Die Laserschutzrollos sind für den jeweiligen
Einsatzbereich entsprechend der in den
Ausführungsplänen,
Raumlisten und LV-Positionen angegebenen Laserklasse
auszulegen.
Der Auftragnehmer hat das jeweilige Laserschutzrollo
entsprechend auszulegen, zu liefern und
nachzuweisen.

4. Ausführung nach Einbauort

4.1 ( - )Fenster (Rollos Laserschutz)
(Rollladenarbeiten)  - bauseitig
Montage raumseitig vor der Fensteröffnung im
Trockenbaukoffer
Seitliche Führung oder gleichwertige Maßnahmen zur
Reduzierung von Streustrahlung
Sicherer Endanschlag im vollständig geschlossenen
Zustand

4.2 ( - ) Durchblickfenster / Trennwandverglasungen
(Metallbauarbeiten) - bauseitig
Laserschutzrollo integriert im Verglasungssystem oder
im Scheibenzwischenraum
Wartungsfreie, gekapselte Ausführung
Kompatibilität mit dem jeweiligen Trennwand- bzw.
Profilsystem

4.3 (X) Glasausschnitte in Türen
(Tischlerarbeiten/Holz-Innentüren)
Laserschutzrollo integriert (IGU-Rollos) in der
Isolierglaseinheit im Türauschnitt
Keine Beeinträchtigung der Türfunktion (Öffnen und
Schließen)
Verträglichkeit mit den Anforderungen an Schall-,
Brand- und Sicherheitsfunktionen der Tür

5. Antrieb und Bedienung
Elektrischer Antrieb (z. B. 24 V DC), wartungsfrei
Definierte Endlagen
Bedienung über bauseitige oder mitgelieferte
Bedienelemente gemäß Planung

6. Interlock-Schaltung / Laserfreigabe (verbindlich)

Die Interlock-Schaltung ist raumweise separat
auszuführen.
Innerhalb eines Raumes sind alle vorhandenen
Laserschutzeinrichtungen, insbesondere:

( ) Laserschutzrollos an Außenfenstern (raumseitig),
( )Laserschutzrollos in Durchblickfenstern /
Trennwandverglasungen,
(x) Laserschutzrollos in Glasausschnitten und
Lichtausschnitten von Türen,

gemeinsam in eine Interlock-Schaltung einzubinden.

Die Freigabe des Laserbetriebs in einem Raum darf erst
erfolgen, wenn alle dem Raum zugeordneten
Laserschutzrollos den vollständig geschlossenen
Zustand melden.

Jedes Laserschutzrollo ist hierzu mit einem
Reedkontakt (Magnetschalter) auszustatten.
Der Reedkontakt signalisiert dem übergeordneten
Bussystem den geschlossenen Zustand.

Bei fehlender, unterbrochener oder fehlerhafter
Rückmeldung eines Laserschutzrollos ist der
Laserbetrieb in
diesem Raum technisch zu verhindern

7. Schnittstellen / Gewerkeabstimmung

Die Bereitstellung und Verdrahtung der
Interlock-Leitungen erfolgt in Abstimmung mit dem
Gewerk Elektro /
MSR.
Der Auftragnehmer hat die erforderlichen Kontakte,
Meldepunkte und technischen Angaben bereitzustellen.
Funktionsprüfung im Beisein des Auftraggebers /
Nutzers (UKJ).

8. Dokumentation und Nachweise

Der Auftragnehmer hat die Prüfzeugnisse und Nachweise
eindeutig der jeweils in den Planunterlagen bzw.
LV-Positionen geforderten Laserklasse (LA 3B oder LA
4) zuzuordnen und dem Auftraggeber zu übergeben.

*Hinweis*
Planunterlagen:

Baustelleneinrichtungsplan
- Baustelleneinrichtung BA I + II
- Baustelleneinrichtung E10 Zugang Baustelle

Grundrisse
- Grundriss E10 1.OG - Bauabschnitt 1
- Bodenspiegel 1.OG - Bauabschnitt 1
- Grundriss E10 Übersicht Türen
- Türen- und Fensterarbeiten 1.OG E10 - Bauabschnitt 1
- Türen- und Fensterarbeiten 1.OG E10 - Bauabschnitt 2

Detail
- Übersicht Holzinnentüren

Türliste

### LOS 01 Holz-Innentüren Bauabschnitt 1

#### Titel 01.01 1-flüglige Türen - Türblätter

**01.01.1 Innentürblatt, HPL-besch., 885/2135mm,LA 3B 555/750,Rw 42dB, abs.Boden., DR/DR, ÖFB**
*** Bezugsbeschreibung
Türblatt für ein Objekt-Türelement, einflüglig, mit
Beschlägen,
an Umfassungszarge aus Stahl montieren, Einlage
Vollspan,
stumpf einschlagend

Oberfläche: HPL-Schichtstoffplatte, Dekor nach ZTV

mit Glasauschnitt als Durchblickfenster B/H 555 x 750
mit
integrierter Laserschutzrollo LA 3B

Laserschutzrollo als nicht transparentes System,
integriert im
Glasausschnitt bzw. in der Isolierglaseinheit,
geeignet für
Türanwendungen.
Laserschutz gemäß DIN EN 12254.

Ausführung inkl.:
Glasausschnitt mit geeignetem Glasaufbau
Integriertes Laserschutzrollo mit elektrischem Antrieb
Endlagenerkennung
Reedkontakt (Magnetschalter) zur Interlock-Einbindung
Keine Beeinträchtigung der Türfunktion
(Öffnen/Schließen)
notwendige Verleistung

Einbindung in die raumbezogene Interlock-Schaltung
gemeinsam mit allen weiteren Laserschutzeinrichtungen
des
Raumes.

Angeb. Fabrikat/System/Hersteller:

'...................................'

Schloss: Fallen- und Riegelschloss, für PZ-Schließung

Angeb. Fabrikat/System/Hersteller Schloss:

'...................................'

Drücker: 1 Paar Türdrücker, Edelstahl V2A feinmatt,
U-förmig

Angeb. Fabrikat/System/Hersteller Türgarnitur:

'...................................'

Türstopper zur Öffnungsbegrenzung

Angeb. Fabrikat/System/Hersteller Türstopper:

'...................................'

mit Schallschutzanforderung Prüfstand: Rw 42 dB
mit absenkbarer Bodendichtung mit automatischem
Dichtschluss, als Hohlkammerprofil in verdeckter
Ausführung im
Türblatt.

Türblattdicke ohne Schichtstoffplatten: >= 70 mm

Rohbaumaße: 885/2135 mm

Türnummern:
10.156A.2 (Schleuse)
10.156A.3 (Schleuse)
Menge: 2,000 St

**01.01.2 Innentürblatt, HPL-besch.,1010/2135mm,LA 3B 640/750, Rw 0 dB, abs.Boden., DR/DR**
*** wie Position 01.01.1
mir Einlage aus Röhrenspan

mit Glasauschnitt als Durchblickfenster B/H 640 x 750
ohne Türstopper zur Öffnungsbegrenzung
ohne Schallschutzanforderung

Türblattdicke ohne Schichtstoffplatten: >= 42 mm

Rohbaumaße: 1010/2135 mm

Türnummern:
10.158A.1 (Schleuse)
Menge: 1,000 St

**01.01.3 Innentürblatt, HPL-besch.,1010/2135mm,LA 3B 640/750,Rw 42dB, abs.Boden., DR/DR, ÖFB**
*** wie Position 01.01.1
mit Glasauschnitt als Durchblickfenster B/H 640 x 750
mit

Rohbaumaße: 1010/2135 mm

Türnummern:
10.158A.2 (Schleuse)
10.159A.2 (Schleuse)
Menge: 2,000 St

**01.01.4 Innentürblatt, HPL-besch.,1010/2135mm,LA 4 640/750,Rw 42dB, abs.Boden., DR/DR**
*** wie Position 01.01.1
mit Glasauschnitt als Durchblickfenster B/H 640 x 750
mit
integrierter Laserschutzrollo LA 4
ohne Obentürschließer
ohne Türstopper zur Öffnungsbegrenzung

Rohbaumaße: 1010/2135 mm

Türnummern:
10.147.1 (Labor)
Menge: 1,000 St

**01.01.5 Innentürblatt, HPL-besch.,1010/2135mm,ESG 640/750, Rw 0dB, abs.Boden., DR/KN, Panikfunktion D**
*** wie Position 01.01.1
mir Einlage aus Röhrenspan

mit Glasauschnitt als Durchblickfenster B/H 640 x 750
mit
ohne innenliegendem Rollo
ohne Schallschutzanforderung
ohne Türstopper zur Öffnungsbegrenzung

mit Panikschloss, Funktion D
Wechselgarnitur, Edelstahl V2A, feinmatt

Rohbaumaße: 1010/2135 mm

Türblattdicke ohne Schichtstoffplatten: >= 42 mm

Türnummern:
10.147A.1 (Schleuse)
Menge: 1,000 St

**01.01.6 Innentürblatt, HPL-besch.,1010/2135 mm,ESG 640/750,Rw 0dB, abs.Boden., DR/DR**
*** wie Position 01.01.1
mit Einlage Röhrenspan

ohne Schallschutzanforderung
mit Glasauschnitt als Durchblickfenster 640 x 750
ohne Rollo
mit ESG-Einscheiben-Sicherheitsglas, d= 6 mm
ohne Türstopper zur Öffnungsbegrenzung

Türblattdicke ohne Schichtstoffplatten: >= 42 mm

Rohbaumaße: 1010/2135 mm

Türnummern:
10.145A.1 (Schleuse)
10.146A.1 (Schleuse)
10.156A.1 (Schleuse)
10.159A.1 (Schleuse)
Menge: 4,000 St

**01.01.7 Innentürblatt, HPL-besch.,1010/2135mm, Rw 42dB, abs.Boden., DR/DR, Panikfunktion D, WTS**
*** wie Position 01.01.1
ohne Durchblickfenster
ohne Türstopper zur Öffnungsbegrenzung

mit Panikschloss, Funktion D
mit Wandtürstopper

Rohbaumaße: 1010/2135 mm

Türnummern:
10.155.1 (Büro Arzt / Naturw. LPI)
Menge: 1,000 St

**01.01.8 Innentürblatt, HPL-besch.,1010/2135mm, Rw 42dB, abs.Boden., DR/KN Panikfunktion D, RS**
*** wie Position 01.01.1
mit Panikschloss, Funktion D
Wechselgarnitur, Edelstahl V2A, feinmatt
geeignet für Brand  und Rauchschutztüren

mit Rauschutzfunktion
Luftdurchlässigkeit (Dichtheit) gemäß ZTV
ohne Türstopper zur Öffnungsbegrenzung

Rohbaumaße: 1010/2135 mm

Türnummern:
10.141.1 (Study Nurse)
Menge: 1,000 St

#### Titel 01.02 2-flüglige Türen - Türblätter

**01.02.1 Innentürblatt, HPL-besch.,1510/2135 mm,LA 3B 640/750, Rw 42dB, abs.Boden., DR/DR, WTS**
*** Bezugsbeschreibung
Türblatt für ein Objekt-Türelement, 2-flüglig,
asymmetrisch
geteilt, mit Beschlägen, an Umfassungszarge aus Stahl
montieren, Einlage Vollspan, stumpf einschlagend

Oberfläche: HPL-Schichtstoffplatte, Dekor nach ZTV

mit Glasauschnitt als Durchblickfenster B/H 640 x 750
mit
integrierter Laserschutzrollo LA 3B im Gangflügel

Laserschutzrollo als nicht transparentes System,
integriert im
Glasausschnitt bzw. in der Isolierglaseinheit,
geeignet für
Türanwendungen.
Laserschutz gemäß DIN EN 12254.

Ausführung inkl.:

Glasausschnitt mit geeignetem Glasaufbau
Integriertes Laserschutzrollo mit elektrischem Antrieb
Endlagenerkennung
Reedkontakt (Magnetschalter) zur Interlock-Einbindung
Keine Beeinträchtigung der Türfunktion
(Öffnen/Schließen)
notwendiger Verleistung

Einbindung in die raumbezogene Interlock-Schaltung
gemeinsam mit allen weiteren Laserschutzeinrichtungen
des
Raumes.

Angeb. Fabrikat/System/Hersteller:

'...................................'

Bänder:
3-D Rollenbänder geschraubt, in Edelstahl V2A feinmatt

Angeb. Fabrikat/System/Hersteller Bänder:

'...................................'

Schloss: Fallen- und Riegelschloss, BZ Blindzylinder

Angeb. Fabrikat/System/Hersteller Schloss:

'...................................'

Drücker: 1 Paar Türdrücker, Edelstahl V2A feinmatt,
U-förmig

Angeb. Fabrikat/System/Hersteller Türgarnitur:

'...................................'

mit absenkbarer Türbodendichtung mit automatischem
Dichtschluss, als Hohlkammerprofil in verdeckter
Ausführung im
Türblatt .

mit Schallschutzanforderung Prüfstand: Rw 42 dB

mit Türstopper Wand-Türstopper

Angeb. Fabrikat/System/Hersteller:

'...................................'

Türblattdicke ohne Schichtstoffplatten: >= 70 mm

Rohbaumaße: 1510/2135 mm

Türnummern:
10.156.1 (1-Bett-Zimmer)
10.157.1 (1-Bett-Zimmer)
10.158.1 (1-Bett-Zimmer)
Menge: 3,000 St

**01.02.2 Innentürblatt, HPL-besch.,1385/2135 mm,LA 3B 640/750, Rw 42dB, abs.Boden., DR/DR, WTS**
*** wie Position 01.02.1
Rohbaumaße: 1385/2135 mm

Türnummer:
10.159.1 (1-Bett-Zimmer)
Menge: 1,000 St

**01.02.3 Innentürblatt, HPL-besch.,1510/2135 mm,LA 4 640/750, Rw 42 dB, abs.Boden., KN/DR Panikfunktion D, gefälzt**
*** wie Position 01.02.1
Türblatt gefälz, Einbau flächenbündig mit Zarge
mit Glasauschnitt als Durchblickfenster B/H 640 x 750
mit
integrierter Laserschutzrollo LA 4

mit Panikschloss, Funktion D

Wechselgarnitur, Edelstahl V2A, feinmatt
ohne Wandtürstopper

Türnummer:
10.147B.(1 Laser)
Menge: 1,000 St

#### Titel 01.03 1-flüglige Schiebetüren - Türblätter

**Ausführungsbeschreibung 0001 Konstruktions- und Systembeschreibung**
*Konstruktions- und Systembeschreibung*
Leistungsbeschreibung:

Liefern und montieren eines Türblattes für ein
einflügelig
ausgeführtes Objekt-Schiebetürelement mit mit
Schallschutzanforderung Prüfstand: Rw 42 dB
Das Türblatt ist mit allen erforderlichen Beschlägen
an einer
vorhandenen Schiebetür-Umfassungszarge aus Stahl zu
montieren.

Aufbau Türblatt:
Türblatt mit Vollspan-Einlage und stumpfer
Falzausbildung.
Türblattdicke ohne Oberflächenmaterial mind. 70 mm.
Kanten
umlaufend mit strapazierfähiger ABS-Kante versehen.

Abdichtung:
Türblatt mit integrierter Dichtung in Laufschiene und
Anschlagpfosten bzw. Einlaufkasten sowie an den
senkrechten
Kanten.
Zusätzlich Türbodendichtung mit automatischem
Dichtschluss,
als Hohlkammerprofil, zur Erreichung der
Schallschutzanforderung.

Schloss:
Schiebetürschloss mit Blindzylinder, manuell bedienbar
über
Schieber.
Fabrikat/Typ nach Wahl des Auftragnehmers,
gleichwertig zu
den Anforderungen.

Laufwerk:
Speziallaufwerk in robuster, verschleißfester und
wartungsfreier
Ausführung. Laufwerkskasten aus Edelstahl mit
aufklappbarer
Revisionsblende.
Blendenabdeckung des Laufwerks ist in gesonderter
Position zu
berücksichtigen.

Griffausstattung:
Stoßgriff Typ I, beidseitig montiert.

Öffnungsrichtung:
Nach Türliste DIN links oder DIN rechts.

**01.03.1 Schiebetürblatt, HPL-besch., 1010/2260 mm, LA 3B 640/910,Rw 42dB, ABS**
*** Bezugsbeschreibung
Liefern und montieren eines Türblattes für ein
einflügelig
ausgeführtes Objekt-Schiebetürelement mit
Schallschutzanforderung
Das Türblatt ist mit allen erforderlichen Beschlägen
an einer
vorhandenen Schiebetür-Umfassungszarge aus Stahl zu
montieren.

Aufbau Türblatt:

Türblatt mit Vollspan-Einlage und stumpfer
Falzausbildung.
Kanten umlaufend mit strapazierfähiger ABS-Kante
versehen.

Oberfläche: HPL-Schichtstoffplatte, Dekor nach ZTV

Abdichtung:
Türblatt mit integrierter Dichtung in Laufschiene und
Anschlagpfosten bzw. Einlaufkasten sowie an den
senkrechten
Kanten.
Zusätzlich Bodentürdichtung mit automatischem
Dichtschluss,
als Hohlkammerprofil, zur Erreichung der
Schallschutzanforderung.

Glasauschnitt B/H 640 x 910
mit integrierter Laserschutzrollo LA 3B

Laserschutzrollo als nicht transparentes System,
integriert im
Glasausschnitt bzw. in der Isolierglaseinheit,
geeignet für
Türanwendungen.
Laserschutz gemäß DIN EN 12254.

Ausführung inkl.:

Glasausschnitt mit geeignetem Glasaufbau
Integriertes Laserschutzrollo mit elektrischem Antrieb
Endlagenerkennung
Reedkontakt (Magnetschalter) zur Interlock-Einbindung
Keine Beeinträchtigung der Türfunktion
(Öffnen/Schließen)
notwendiger Verleistung

Einbindung in die raumbezogene Interlock-Schaltung
gemeinsam mit allen weiteren Laserschutzeinrichtungen
des
Raumes.

Angeb. Fabrikat/System/Hersteller:

'...................................'

Schloss:
Schiebetürschloss mit Blindzylinder, manuell bedienbar
über
Edelstahl-Schiebetürgriff, gebogene Ausführung, zur
Montage
an Schiebetüren mit Zirkelschloss.
Mit runder Edelstahl-Rosette Ø ca. 5060 mm, verdeckte
Verschraubung, Griffrohr Ø ca. 3035 mm, Länge ca.
250350 mm.
Material Edelstahl V2A (AISI 304), gebürstete
Oberfläche,
korrosionsbeständig.
Montage auf dem Türblatt inkl. aller
Befestigungsmittel.
Geeignet für Innenraum-Schiebetüren, kompatibel mit
gängigen
Zirkelschlössern nach DIN-Maßen.

Laufwerk:
Speziallaufwerk in robuster, verschleißfester und
wartungsfreier
Ausführung. Laufwerkskasten aus Edelstahl mit
aufklappbarer
Revisionsblende.
Blendenabdeckung des Laufwerks ist in gesonderter
Position zu
berücksichtigen.
Angeb. Fabrikat/System/Hersteller:

'...................................'

mit Schallschutzanforderung Prüfstand: Rw 42 dB

Türblattdicke ohne Schichtstoffplatten: >= 70 mm

Rohbaumaße: 1010/2260 mm

Türnummer:
10.145A.2 (1-Bett-Zimmer)
10.146A.2 (Schleuse)
Menge: 2,000 St

**01.03.2 Schiebetürblatt, HPL-besch., 1510/2260 mm, LA 3B 1210/910,Rw 42dB, ABS**
*** wie Position 01.03.1
Glasauschnitt B/H 1210 x 910 Laserschutzglas 3B

Rohbaumaße: 1510/2260 mm

Türnummern:
10.145.1 (1-Bett-Zimmer)
10.146.1 (1-Bett-Zimmer)
Menge: 2,000 St

**01.03.3 Schiebtür Blendenabdeckung, Stahlblech, Türblattbreite bis 101 cm**
*** Bezugsbeschreibung
Blendenabdeckung des Laufwerks für Montage auf der
Wand,
Blendabdeckung in Stahlblech, mit integriertem
Türblatt-
Endanschlag, aus feuerverzinktem Feinblech, gewalzt,
inklusive
Pulverbeschichtung als Grundierung

Türblattbreite: bis 101 cm
Menge: 2,000 St

**01.03.4 Schiebtür Blendenabdeckung, Stahlblech, Türblattbreite bis 151 cm**
*** wie Position 01.03.3
Türblattbreite: bis 151 cm
Menge: 2,000 St

#### Titel 01.04 Zargen

**01.04.1 Umfassungszarge Stahlbl. 885/2135, 150 mm Metallständerwand, F0**
*** Bezugsbeschreibung
Stahlumfassungszarge, 2-teilig, aus feuerverzinktem
Feinblech,
gewalzt, inklusive Pulverbeschichtung als Grundierung,
Gehrung durchgehend verschweißt und sauber
geschliffen, für
stumpf einschlagend Holztür mit APTK-Lippendichtung,
dauerhaft rückstellfähig mit Hinterfüllung mittels
Minerallwole A1

Korrosionsschutz:
pulverlackgeeigneter Korrosionsschutzbeschichtung als
Werksbeschichtung (Kathodische Tauchlackierung), für
nachfolgende bauseitigen Endanstrich geeignet.
Korrosionsschutz: C1 2 nach DIN EN ISO 12944
Endanstrich: bauseits, Weiß, RAL 9016

Gewändeanschluß: Trockenbau
Maulweitenkante (Putzwinkel): ca. 15 mm
Zargenspiegel vorn/hinten: 30/45 mm
Blechdicke: 2,0 mm
Rohbaumaß: 885/2135 mm
DIN rechts/links verwendbar
Maulweite: 150 mm

Angeb. Fabrikat/System/Hersteller:

'...................................'

Befestigung: in Leichtbauwände an 2 mm starken
UA-Metallständwerk mit Langloch verschraubt.
Der Einbau zuvor beschriebener verdeckt liegender
Türöffnungsbegrenzer (vorgerichtet Aufnahme für
Gleischiene)
muss möglich sein.

Türnummern:
10.156A.2 (Schleuse)
10.156A.3 (Schleuse)
Menge: 2,000 St

**01.04.2 Umfassungszarge Stahlbl.1010/2135, 150 mm Metallständerwand, F0**
*** wie Position 01.04.1
Rohbaumaß: 1010/2135 mm
mit zusätzlicher Bandtasche

Türnummern:
10.141.1 (Study Nurse)
10.145A.1 (Schleuse)
10.145A.2 (1-Bett-Zimmer)
10.146A.1 (Schleuse)
10.146A.2 (Schleuse)
10.147A.1 (Schleuse)
10.153.1 (Lager)
10.155.1 (Büro Arzt / Naturw. LPI)
10.156A.1 (Schleuse)
10.158A.1 (Schleuse)
10.158A.2 (Schleuse)
10.159A.1 (Schleuse)
10.159A.2 (Schleuse)
Menge: 11,000 St

**01.04.3 Umfassungszarge Stahlbl.1010/2135, 300 mm Metallständerwand, F0**
*** wie Position 01.04.1
Rohbaumaß: 1010/2135 mm
mit zusätzlicher Bandtasche

Maulweite: 300 mm

Türnummern:
10.147.1 (Labor)
Menge: 1,000 St

**01.04.4 Umfassungszarge Stahlbl.1385/2135, 150 mm Metallständerwand, F0**
*** wie Position 01.04.1
Rohbaumaß: 1385/2135 mm
mit zusätzlicher Bandtasche

Türnummern:
10.159.1 (1-Bett-Zimmer)
Menge: 1,000 St

**01.04.5 Umfassungszarge Stahlbl.1510/2135, 150 mm Metallständerwand, F0**
*** wie Position 01.04.1
Rohbaumaß: 1510/2135 mm
mit zusätzlicher Bandtasche

Türnummern:
10.147B.1 (Laser)
10.156.1 (1-Bett-Zimmer)
10.157.1 (1-Bett-Zimmer)
10.158.1 (1-Bett-Zimmer)
Menge: 4,000 St

**01.04.6 Schiebetürzarge Stahlbl.1010/2260, 150 mm Metallständerwand, F0**
Stahlumfassungszargen für Schiebetüren, mehrteilig,
vor der
Wand laufend für Metall-Ständerwerk, aus
feuerverzinktem
Feinblech, gewalzt, inklusive Pulverbeschichtung als
Grundierung, Gehrung durchgehend verschweißt und sauber
geschliffenohne Bodeneinstand, Distanzwinkel
geschraubt,
Schließkasten mörteldicht, Hohlräume gemäß
Einbaubedingungen (inklusive Zargenspiegel) vollständig
ausfüllen (Mineralwolle oder Zementmörtel
(Standardmörtel 4:1,
erdfeucht oder Stahlzargenvergussmörtel)), liefern und
montieren.

Korrosionsschutz:
pulverlackgeeigneter Korrosionsschutzbeschichtung als
Werksbeschichtung (Kathodische Tauchlackierung), für
nachfolgende bauseitigen Endanstrich geeignet.
Korrosionsschutz: C1 2 nach DIN EN ISO 12944
Endanstrich: bauseits, Weiß, RAL 9016

Gewändeanschluß: Trockenbau
Maulweitenkante (Putzwinkel): ca. 15 mm
Zargenspiegel vorn/hinten: 45 mm
Blechdicke: 2,0 mm
Rohbaumaß: 885/2135 mm
DIN rechts/links verwendbar
Maulweite: 150 mm
Ausstattung: inklusive Einlaufprofil/Einlaufkasten
vorgerichtet für Zirkelriegelschloss,

Befestigung: Leichtbauwand an 2 mm starken
UA-Metallständwerk mit Langloch verschraubt.
Der Einbau zuvor beschriebener verdeckt liegender
Türöffnungsbegrenzer (vorgerichtet Aufnahme für
Gleischiene)
und Obentürschließer muss möglich sein.

Angeb. Fabrikat/System/Hersteller:

'...................................'

Türnummern:
10.145A.2 (1-Bett-Zimmer)
10.146A.2 (Schleuse)
Menge: 2,000 St

**01.04.7 Schiebetürzarge Stahlbl.1510/2260, 150 mm Metallständerwand, F0**
*** wie Position 01.04.1
Rohbaumaß: 1510/2260 mm
mit zusätzlicher Bandtasche

Türnummern:
10.145.1 (1-Bett-Zimmer)
10.146.1 (1-Bett-Zimmer)
Menge: 2,000 St

#### Titel 01.05 Brandschutztüren

**01.05.1 Türelement U-Zarge Stahlbl.,1010/2135 mm,T30-RS,OTS,W, abs.Boden., DR/DR, WTS**
Türelement, Feuerwiderstandsklasse T30-RS, als
komplette,
funktionsfähige Einheit mit Zulassung, einschl. der
Zargenkonstruktion, komplett mit erforderliche
Befestigungen
wie Dübel oder Anschweißplatten und Hintefüllung gemäß
Zulassung, mit Beschlägen für Brand- und
Rauchschutztüren
geeignet, Zubehör und zusätzliches Bearbeiten der
Türen vor
Übergabe, Gangbarmachen, Einstellen (separate Anfahrt
einrechnen), Öffnungswinkel der Türen: = 90 Grad
mit Obentürschließer,  mit Gleitschiene in 30 mm
Bauhöhe, mit
in der Gleitschiene integrierter elektromechanischer
Feststellung stufenlos von 80° bis 130° auf exakten
Punkt
einstellbar nach EN 1155, Feststellposition
überfahrbar,
integrierte Rauchschalterzentrale mit
Alarmschwellennachführung, Verschmutzungsanzeige und
Prüftaste, von vorn einstellbare Schließkraft nach EN
1154,
Schließgeschwindigkeit und Endschlag, mit regulierbarer
Öffnungsdämpfung, mit optischer Größenanzeige,
Normalmontage auf Türblatt/Bandseite, mit Montageplatte
Farbton: weiß

Auflistung der Türelemente mit allen Bestellangaben
für die
Profilzylinder (Zylinderlänge, Ausmittigkeit, etc.)
Türblätter nach Einbau der Zargen ausbauen und
zwischenlagern, um Beschädigungen zu vermeiden
Wand: bestehende 150 mm Trockenbauwand
Maulweite: bis ca. 150 mm
mit Beschlägen, an Umfassungszarge aus Stahl montieren,
stumpf einschlagend

Oberfläche: HPL-Schichtstoffplatte, Dekor nach ZTV

Angeb. Fabrikat/System/Hersteller Türblatt:

'...................................'

mit Glasauschnitt als Durchblickfenster 640 x 750
mit ESG-Einscheiben-Sicherheitsglas, d= 6 mm

Bänder:
3-D Rollenbänder geschraubt, in Edelstahl V2A feinmatt

Angeb. Fabrikat/System/Hersteller Bänder:

'...................................'

Schloss: Fallen- und Riegelschloss

Drückergarnitur, Edelstahl V2A feinmatt, U-förmig für
Brand-
und Rauchschutztüren geeignet,

Angeb. Fabrikat/System/Hersteller Türgarnitur:

'...................................'

mit absenkbarer Türbodendichtung mit automatischem
Dichtschluss, als Hohlkammerprofil in verdeckter
Ausführung im
Türblatt .

mit Türstopper Wand-Türstopper

Rohbaumaße: 1010/2135 mm

Türnummern: 10.153.1 (Lager)
Menge: 1,000 St

#### Titel 01.06 Sonstiges und Stundensätze

**01.06.2 Wandtürpuffer, L 90 mm**
Wandtürpuffer aus Edelstahl, Durchmesser 40 mm, mit
gefedertem schwarzen Elastan-Puffer, einschl.
Befestigungsmaterial.

Länge: 90 mm
für schwere Türblätter bis 200 kg

Angeb. Fabrikat/System/Hersteller:

'...................................'
Menge: 6,000 St

**01.06.3 Rauchmelder 2st anschließbar an Rauchschalterzentrale**
Rauchmelder komplett mit Sockel, geprüft nach EN54-7,
integrierte Leitungsüberwachung, DIN EN 14637 konform,
anschließbar an Rauchschalterzentrale 2 St

Rauchschalterzentrale:
Rauchschalterzentrale, EN 14637 konform  anschließbar
an 2
Rauchmelder

Inkl. komplette Verdrahtung, Beschriftung,
Adressierung,
Funktionsprüfung

Halterungen, Befestigungsmaterial, Kabelzuführung

Inbetriebnahme und Übergabe mit Prüfprotokoll

Farbton:  weiß
Menge: 3,000 St

**01.06.4 Tür-Öffnungsbegrenzung**
Tür-Öffnungsbegrenzung (mechanisch) zur Begrenzung des
maximalen Öffnungswinkels von Innentüren.

Geeignet für den Einsatz in Kombination mit Stahl- oder
Holzzargen. Die Begrenzung erfolgt mittels verdeckt
liegender
oder sichtbarer Ausführung, mit justierbarem
Endanschlag.

Befestigung an Türblatt und Zarge mittels
Schraubbefestigung;
Montage gemäß Herstellervorgaben.

Ausführung:
- Für Türblattdicken: ca. 40 mm
- Öffnungswinkel einstellbar: max. 90°
- Material: Edelstahl

Inklusive aller Befestigungsmittel und Nebenleistungen
zur
vollständigen, funktionsfähigen Montage.
Menge: 4,000 St

**01.06.5 Bestandsunterlagen/Übergabedokumentationen**
Zusammenstellung und Übergabe der
Bestandsunterlagen/Übergabedokumentationen gemäß VOB
Teil C und Weitere für:

DIN 18355 Tischlerarbeiten und DIN 18 357
Beschlagarbeiten.

Fachunternehmererklärung
Materiallisten/Herstellerunterlagen/Zulassungen
(Beschläge)
Bestellangaben für die Profilzylinder (Zylinderlänge,
Ausmittigkeit, etc.)
Statische Nachweise soweit erforderlich
Pflegeanleitungen
Hersteller- /Fabrikatsverzeichnis

Die vorstehenden Unterlagen sind als Bestandteil der
Gesamtleistung spätestens zur Abnahme der Leistung
zweifach
im A4 Ordner oder Schnellhefter einzureichen.
Die aufgeführten Unterlagen bzw. Mengenangaben gelten
je
Ausfertigung.
Die Abnahme kann von der Übergabe abhängig gemacht
werden!
Menge: 1,000 psch

*Hinweis*
Stundenlohnarbeiten. Lohnarbeiten dürfen nur auf
Anordnung
des Auftraggebers (AG) ausgeführt werden. Der
Auftragnehmer
(AN) hat weder einen Teil- noch einen Gesamtanspruch
auf die
ausgeschriebene Stundenzahl. Sofern Lohnarbeiten
angeordnet
worden sind, muss der AN Leistung, Zeitpunkt, Dauer und
Personaleinsatz arbeitstäglich dokumentieren und vom
AG oder
von der Fachbauleitung unterschriftlich bestätigen
lassen.
Zuschläge für Überstunden, Nacht-, Sonntags- und
Feiertagsarbeit sind nicht einzurechnen. Die
Verrechnungssätze
gelten unabhängig von der Anzahl der geleisteten
Stunden. Es
werden ausschließlich am Erfüllungsort (Baustelle)
geleistete
Lohnarbeiten vergütet; hierzu gehören keinesfalls
Fahrzeiten.
Die angebotenen Stundensätze enthalten den
tatsächlichen
Lohn mit den Zuschlägen für Gemeinkosten,
Sozialabgaben,
vermögenswirksame Leistungen etc., sowie die Lohn- und
Gehaltsnebenkosten.

**01.06.6 Stundensatz Vorarbeiter, Tischler**
Arbeiten, welche nicht in den Positionen erfaßt sind
und gegen
Nachweis zur Ausführung kommen:

für Vorarbeiter
Menge: 30,000 h

**01.06.7 Stundensatz Fachwerker, Tischler**
Arbeiten, welche nicht in den Positionen erfaßt sind
und gegen
Nachweis zur Ausführung kommen:

für Fachwerker
Menge: 30,000 h

### LOS 02 Holz-Innentüren Bauabschnitt 2

#### Titel 02.01 1-flüglige Türen - Türblätter

**02.01.1 Innentürblatt, HPL-besch.,1010/2135 mm,ESG 640/750 mm, abs.Boden., DR/KN,Panikfunktion D, RS**
Türblatt für ein Objekt-Türelement, einflüglig, mit
Beschlägen,
an Umfassungszarge aus Stahl montieren, Einlage
Röhrenspan, stumpf einschlagend

Oberfläche: HPL-Schichtstoffplatte, Dekor nach ZTV

mit Glasauschnitt als Durchblickfenster 640 x 750
mit ESG-Einscheiben-Sicherheitsglas, d= 6 mm

mit Panikschloss, Funktion D
Wechselgarnitur, Edelstahl V2A feinmatt

mit absenkbarer Bodendichtung mit automatischem
Dichtschluss, als Hohlkammerprofil in verdeckter
Ausführung im
Türblatt
mit Wandtürstopper

mit Rauschutzfunktion
Luftdurchlässigkeit (Dichtheit) gemäß ZTV

Türblattdicke ohne Schichtstoffplatten: >= 42 mm

Rohbaumaße: 1010/2135 mm

Türnummern:
10.112A.1  (Schleuse 2BA)
Menge: 1,000 St

#### Titel 02.02 2-flüglige Türen - Türblätter

**02.02.1 Innentürblatt, RS-Tür, HPL-besch.,1510/2135 mm,LA 3B 640/750, Rw 42 dB, abs.Boden., DR/KN mit Panikfunktion D**
Türblatt für ein Objekt-Türelement, 2-flüglig,
asymmetrisch
geteilt, mit Beschlägen, an Umfassungszarge aus Stahl
montieren, Einlage Vollspan, stumpf einschlagend

Oberfläche: HPL-Schichtstoffplatte, Dekor nach ZTV

mit Glasauschnitt als Durchblickfenster B/H 640 x 750
Laserschutzglas 3B im Gangflügel

Laserschutzrollo als nicht transparentes System,
integriert im
Glasausschnitt bzw. in der Isolierglaseinheit,
geeignet für
Türanwendungen.
Laserschutz gemäß DIN EN 12254.

Ausführung inkl.:

Glasausschnitt mit geeignetem Glasaufbau
Integriertes Laserschutzrollo mit elektrischem Antrieb
Endlagenerkennung
Reedkontakt (Magnetschalter) zur Interlock-Einbindung
Keine Beeinträchtigung der Türfunktion
(Öffnen/Schließen)
notwendiger Verleistung

Einbindung in die raumbezogene Interlock-Schaltung
gemeinsam mit allen weiteren Laserschutzeinrichtungen
des
Raumes.

Angeb. Fabrikat/System/Hersteller:

'...................................'

Bänder:
3-D Rollenbänder geschraubt, in Edelstahl V2A feinmatt

Angeb. Fabrikat/System/Hersteller Bänder:

'...................................'

Schloss: Fallen- und Riegelschloss, BZ Blindzylinder

Angeb. Fabrikat/System/Hersteller Schloss:

'...................................'

Drücker: 1 Paar Türdrücker, Edelstahl V2A feinmatt,
U-förmig

Angeb. Fabrikat/System/Hersteller Türgarnitur:

'...................................'

mit absenkbarer Türbodendichtung mit automatischem
Dichtschluss, als Hohlkammerprofil in verdeckter
Ausführung im
Türblatt .

mit Schallschutzanforderung Prüfstand: Rw 42 dB

mit Türstopper Wand-Türstopper
Angeb. Fabrikat/System/Hersteller:

'...................................'

Türblattdicke ohne Schichtstoffplatten: >= 70 mmmit

Elektronisches Schloss, EZ Elektronischer
Schließzylinder
mit Panikfunktion von Raumseite

Drücker: 1 Paar Türdrücker, Edelstahl V2A feinmatt,
U-förmig
Beschlag Band- oder Bandgegenseite: Drücker, U-förmig
Beschlag Bandgegen- oder Bandseite: Knauf

Angeb. Fabrikat/System/Hersteller Türgarnitur:

'...................................'

mit Rauschutzfunktion
Luftdurchlässigkeit (Dichtheit) gemäß ZTV

Angeb. Fabrikat/System/Hersteller:

'...................................'

mit Türstopper Wand-Türstopper

Rohbaumaße: 1510/2135 mm

Türnummern:
10.112.1 (2-Bett-Zimmer 2BA)
10.113.1 (2-Bett-Zimmer 2BA)
Menge: 2,000 St

#### Titel 02.03 1-flüglige Schiebetüren - Türblätter

**02.03.1 Schiebetürblatt, HPL-besch., 1010/2260 mm, LA 3B 640/910,Rw 42dB, ABS**
Liefern und montieren eines Türblattes für ein
einflügelig
ausgeführtes Objekt-Schiebetürelement mit
Schallschutzanforderung
Das Türblatt ist mit allen erforderlichen Beschlägen
an einer
vorhandenen Schiebetür-Umfassungszarge aus Stahl zu
montieren.
Türblatt mit Vollspan-Einlage und stumpfer
Falzausbildung.
umlaufend mit strapazierfähiger ABS-Kante versehen.

Oberfläche: HPL-Schichtstoffplatte, Dekor nach ZTV

Abdichtung:
Türblatt mit integrierter Dichtung in Laufschiene und
Anschlagpfosten bzw. Einlaufkasten sowie an den
senkrechten
Kanten.
Zusätzlich Türbodendichtung mit automatischem
Dichtschluss,
als Hohlkammerprofil, zur Erreichung der
Schallschutzanforderung.

Glasauschnitt B/H 640 x 910
mit integrierter Laserschutzrollo LA 3B

Laserschutzrollo als nicht transparentes System,
integriert im
Glasausschnitt bzw. in der Isolierglaseinheit,
geeignet für
Türanwendungen.
Laserschutz gemäß DIN EN 12254.

Ausführung inkl.:

Glasausschnitt mit geeignetem Glasaufbau
Integriertes Laserschutzrollo mit elektrischem Antrieb
Endlagenerkennung
Reedkontakt (Magnetschalter) zur Interlock-Einbindung
Keine Beeinträchtigung der Türfunktion
(Öffnen/Schließen)
notwendiger Verleistung

Einbindung in die raumbezogene Interlock-Schaltung
gemeinsam mit allen weiteren Laserschutzeinrichtungen
des
Raumes.

Angeb. Fabrikat/System/Hersteller:

'...................................'

Schloss:
Schiebetürschloss manuell bedienbar über Schieber.
Edelstahl-Schiebetürgriff, gebogene Ausführung, zur
Montage
an Schiebetüren mit Zirkelschloss.
Mit runder Edelstahl-Rosette Ø ca. 5060 mm, verdeckte
Verschraubung, Griffrohr Ø ca. 3035 mm, Länge ca.
250350 mm.
Material Edelstahl V2A (AISI 304), gebürstete
Oberfläche,
korrosionsbeständig.
Montage auf dem Türblatt inkl. aller
Befestigungsmittel.
Geeignet für Innenraum-Schiebetüren, kompatibel mit
gängigen
Zirkelschlössern nach DIN-Maßen.
Fabrikat/Typ nach Wahl des Auftragnehmers,
gleichwertig zu
den Anforderungen.

Angeb. Fabrikat/System/Hersteller:

'...................................'

Laufwerk:
Speziallaufwerk in robuster, verschleißfester und
wartungsfreier
Ausführung. Laufwerkskasten aus Edelstahl mit
aufklappbarer
Revisionsblende.
Blendenabdeckung des Laufwerks ist in gesonderter
Position zu
berücksichtigen.

mit Schallschutzanforderung Prüfstand: Rw 42 dB

Türblattdicke ohne Schichtstoffplatten: >= 70 mm

Rohbaumaße: 1010/2260 mm

Türnummern:
10.112A.2 (Schleuse 2BA)
10.112A.3 (Schleuse 2BA)
Menge: 2,000 St

**02.03.2 Schiebtür Blendenabdeckung, Stahlblech, Türblattbreite bis 101 cm**
Blendenabdeckung des Laufwerks für Montage auf der
Wand,
Blendabdeckung in Stahlblech, mit integriertem
Türblatt-
Endanschlag, aus feuerverzinktem Feinblech, gewalzt,
inklusive
Pulverbeschichtung als Grundierung

Türblattbreite: bis 101 cm
Menge: 2,000 St

#### Titel 02.04 Zargen

**02.04.1 Umfassungszarge Stahlbl.1010/2135, 150 mm Metallständerwand, F30**
*** Bezugsbeschreibung
Stahlumfassungszarge, 2-teilig, aus feuerverzinktem
Feinblech,
gewalzt, inklusive Pulverbeschichtung als Grundierung,
Gehrung durchgehend verschweißt und sauber
geschliffen, für
stumpf einschlagend Holztür mit APTK-Lippendichtung,
dauerhaft rückstellfähig mit Hinterfüllung mittels
Minerallwole A1
liefern und montieren.

Korrosionsschutz:
pulverlackgeeigneter Korrosionsschutzbeschichtung als
Werksbeschichtung (Kathodische Tauchlackierung), für
nachfolgende bauseitigen Endanstrich geeignet.
Korrosionsschutz: C1 2 nach DIN EN ISO 12944
Endanstrich: bauseits, Weiß, RAL 9016

Gewändeanschluß: Trockenbau
Maulweitenkante (Putzwinkel): ca. 15 mm
Zargenspiegel vorn/hinten: 30/45 mm
Blechdicke: 2,0 mm
Rohbaumaß: 885/2135 mm
DIN rechts/links verwendbar
Maulweite: 150 mm

Angeb. Fabrikat/System/Hersteller:

'...................................'

Befestigung: Leichtbauwand an 2 mm starken
UA-Metallständwerk mit Langloch verschraubt.
Der Einbau zuvor beschriebener verdeckt liegender
Türöffnungsbegrenzer (vorgerichtet Aufnahme für
Gleischiene)
und Obentürschließer muss möglich sein.

Bandtaschen und Schließkasten mörteldicht,
Zargen inklusive Zargenspiegel hohlraumfrei mit
Zementmörtel
ausfüllen

mit Brandschutzanforderung: F30

Türnummern: gemäß Türliste
Menge: 1,000 St

**02.04.2 Umfassungszarge Stahlbl.1510/2135, 150 mm Metallständerwand, F0**
*** wie Position 02.04.1
Rohbaumaß: 1510/2135 mm
mit zusätzlicher Bandtasche

Türnummern und Eigenschaft: gemäß Türliste
Menge: 2,000 St

**02.04.3 Schiebetürzarge Stahlbl.1010/2260, 150 mm Metallständerwand, F0**
Stahlumfassungszargen für Schiebetüren, mehrteilig,
vor der
Wand laufend für Metall-Ständerwerk, aus
feuerverzinktem
Feinblech, gewalzt, inklusive Pulverbeschichtung als
Grundierung, Gehrung durchgehend verschweißt und sauber
geschliffenohne Bodeneinstand, Distanzwinkel
geschraubt,
Schließkasten mörteldicht, Hohlräume gemäß
Einbaubedingungen (inklusive Zargenspiegel) vollständig
ausfüllen (Mineralwolle oder Zementmörtel
(Standardmörtel 4:1,
erdfeucht oder Stahlzargenvergussmörtel)), liefern und
montieren.

Korrosionsschutz:
pulverlackgeeigneter Korrosionsschutzbeschichtung als
Werksbeschichtung (Kathodische Tauchlackierung), für
nachfolgende bauseitigen Endanstrich geeignet.
Korrosionsschutz: C1 2 nach DIN EN ISO 12944
Endanstrich: bauseits, Weiß, RAL 9016

Gewändeanschluß: Trockenbau
Maulweitenkante (Putzwinkel): ca. 15 mm
Zargenspiegel vorn/hinten: 45 mm
Blechdicke: 2,0 mm
Rohbaumaß: 885/2135 mm
DIN rechts/links verwendbar
Maulweite: 150 mm
Ausstattung: inklusive Einlaufprofil/Einlaufkasten
vorgerichtet für Zirkelriegelschloss,

Türnummern: gemäß Türliste
Menge: 2,000 St

#### Titel 02.05 Sonstiges und Stundensätze

**02.05.1 Wandtürpuffer, L 90 mm**
Wandtürpuffer aus Edelstahl, Durchmesser 40 mm, mit
gefedertem schwarzen Elastan-Puffer, einschl.
Befestigungsmaterial.

Länge: 90 mm
für schwere Türblätter bis 200 kg

Angeb. Fabrikat/System/Hersteller:

'...................................'
Menge: 2,000 St

**02.05.2 Bestandsunterlagen/Übergabedokumentationen**
Zusammenstellung und Übergabe der
Bestandsunterlagen/Übergabedokumentationen gemäß VOB
Teil C und Weitere für:

DIN 18355 Tischlerarbeiten und DIN 18 357
Beschlagarbeiten.

Fachunternehmererklärung
Materiallisten/Herstellerunterlagen/Zulassungen
(Beschläge)
Bestellangaben für die Profilzylinder (Zylinderlänge,
Ausmittigkeit, etc.)
Statische Nachweise soweit erforderlich
Pflegeanleitungen
Hersteller- /Fabrikatsverzeichnis

Die vorstehenden Unterlagen sind als Bestandteil der
Gesamtleistung spätestens zur Abnahme der Leistung
zweifach
im A4 Ordner oder Schnellhefter einzureichen.
Die aufgeführten Unterlagen bzw. Mengenangaben gelten
je
Ausfertigung.
Die Abnahme kann von der Übergabe abhängig gemacht
werden!
Menge: 1,000 psch

*Hinweis*
Stundenlohnarbeiten. Lohnarbeiten dürfen nur auf
Anordnung
des Auftraggebers (AG) ausgeführt werden. Der
Auftragnehmer
(AN) hat weder einen Teil- noch einen Gesamtanspruch
auf die
ausgeschriebene Stundenzahl. Sofern Lohnarbeiten
angeordnet
worden sind, muss der AN Leistung, Zeitpunkt, Dauer und
Personaleinsatz arbeitstäglich dokumentieren und vom
AG oder
von der Fachbauleitung unterschriftlich bestätigen
lassen.
Zuschläge für Überstunden, Nacht-, Sonntags- und
Feiertagsarbeit sind nicht einzurechnen. Die
Verrechnungssätze
gelten unabhängig von der Anzahl der geleisteten
Stunden. Es
werden ausschließlich am Erfüllungsort (Baustelle)
geleistete
Lohnarbeiten vergütet; hierzu gehören keinesfalls
Fahrzeiten.
Die angebotenen Stundensätze enthalten den
tatsächlichen
Lohn mit den Zuschlägen für Gemeinkosten,
Sozialabgaben,
vermögenswirksame Leistungen etc., sowie die Lohn- und
Gehaltsnebenkosten.

**02.05.3 Stundensatz Vorarbeiter, Tischler**
Arbeiten, welche nicht in den Positionen erfaßt sind
und gegen
Nachweis zur Ausführung kommen:

für Vorarbeiter
Menge: 10,000 h

**02.05.4 Stundensatz Fachwerker, Tischler**
Arbeiten, welche nicht in den Positionen erfaßt sind
und gegen
Nachweis zur Ausführung kommen:

für Fachwerker
Menge: 10,000 h

USt %: 19,00
